# Señalización de equipos contra incendios

- Propiedad del archivo: CYPE INGENIEROS, S.A.
- Formato: FIEBDC-3/2002
- Ámbito geográfico: Perú
- Divisa: PEN
- Costes indirectos: 3.00 %
- Gastos generales: 13.00 %
- Beneficio industrial: 6.00 %
- IVA: 18.00 %

## I Instalaciones

### IO Contra incendios

#### IOS Señalización

**IOS010** Ud Señalización de equipos contra incendios.
Placa de señalización de equipos contra incendios, de polipropileno, de 210x210 mm. Incluso elementos de fijación.
Incluye: Replanteo. Fijación al paramento.
Criterio de medición de proyecto: Número de unidades previstas, según documentación gráfica de Proyecto.
Criterio de medición de obra: Se medirá el número de unidades realmente ejecutadas según especificaciones de Proyecto.

| Código | Ud | Descripción | Rendimiento | Precio | Importe |
|---|---|---|---|---|---|
| mt41sny010ca | Ud | Placa de señalización de equipos contra incendios, de polipropileno, de 210x210 mm. Incluso elementos de fijación. (material) | 1.000 | 39.88 | 39.88 |
| mo113 | h | Peón de construcción. (mano de obra) | 0.397 | 20.92 | 8.31 |
| % | % | Herramientas | 2 % | 48.19 | 0.96 |
|  |  | Costes directos |  |  | 49.15 |
