# Canal visto de piezas cerámicas

- Propiedad del archivo: CYPE INGENIEROS, S.A.
- Formato: FIEBDC-3/2002
- Ámbito geográfico: Perú
- Divisa: PEN
- Costes indirectos: 3.00 %
- Gastos generales: 13.00 %
- Beneficio industrial: 6.00 %
- IVA: 18.00 %

## I Instalaciones

### IS Evacuación de aguas

#### ISC Canales

**ISC015** m Canal visto de piezas cerámicas.
Canal en T de barro cocido, para recogida de aguas, formado por piezas fijadas con mortero de cemento, confeccionado en obra, dosificación 1:5, con una pendiente mínima del 0,5%. Incluso piezas especiales, remates finales y piezas de conexión a bajantes.
Incluye: Replanteo del recorrido del canal. Montaje, conexionado y comprobación de su correcto funcionamiento.
Criterio de medición de proyecto: Longitud medida según documentación gráfica de Proyecto.
Criterio de medición de obra: Se medirá la longitud realmente ejecutada según especificaciones de Proyecto.

| Código | Ud | Descripción | Rendimiento | Precio | Importe |
|---|---|---|---|---|---|
| mt36cba010a | Ud | Canal en T de barro cocido, circular, de 25 cm de longitud. (material) | 6.000 | 14.19 | 85.14 |
| mt36cba011a | Ud | Canal en T de barro cocido con tapa, circular, de 25 cm de longitud. (material) | 5.500 | 15.08 | 82.94 |
| mt36cba012a | Ud | Pieza de conexión de canal en T de barro cocido, circular, a bajante, de 25 cm de longitud. (material) | 0.200 | 37.96 | 7.59 |
| mt08aaa010a | m³ | Agua. (material) | 0.006 | 4.68 | 0.03 |
| mt01arg005a | t | Arena de cantera, para mortero preparado en obra. (material) | 0.032 | 62.49 | 2.00 |
| mt08cem000b | kg | Cemento gris en sacos. (material) | 6.000 | 0.47 | 2.82 |
| mq06hor010 | h | Mezcladora de concreto eléctrica con una capacidad de amasado de 160 l. (maquinaria) | 0.016 | 10.45 | 0.17 |
| mo008 | h | Operario plomero. (mano de obra) | 1.613 | 32.35 | 52.18 |
| mo107 | h | Oficial plomero. (mano de obra) | 1.828 | 21.82 | 39.89 |
| % | % | Herramientas | 2 % | 272.76 | 5.46 |
|  |  | Costes directos |  |  | 278.22 |
