# Canal oculto en zona intermedia del faldón

- Propiedad del archivo: CYPE INGENIEROS, S.A.
- Formato: FIEBDC-3/2002
- Ámbito geográfico: Perú
- Divisa: PEN
- Costes indirectos: 3.00 %
- Gastos generales: 13.00 %
- Beneficio industrial: 6.00 %
- IVA: 18.00 %

## I Instalaciones

### IS Evacuación de aguas

#### ISC Canales

**ISC020** m Canal oculto en zona intermedia del faldón.
Formación de canal oculto situado en la zona intermedia del faldón para recogida de aguas de techo, mediante plancha de plomo laminado de 3,00 mm de espesor, conformada "in situ", de 1250 mm de desarrollo, con uniones soldadas, fijado con clavos sobre cajeado de ladrillo cerámico hueco doble, de 11,5 cm de espesor, recibido con mortero de cemento, confeccionado en obra, dosificación 1:6 y revestido en su superficie con una capa de emulsión asfáltica.
Incluye: Limpieza y preparación de la superficie. Formación de cajeado de albañilería de ladrillo. Aplicación de una capa de emulsión asfáltica. Conformado y colocación de canal y piezas especiales. Ejecución de las uniones por soldadura. Conexionado y comprobación de su correcto funcionamiento.
Criterio de medición de proyecto: Longitud medida según documentación gráfica de Proyecto.
Criterio de medición de obra: Se medirá la longitud realmente ejecutada según especificaciones de Proyecto.

| Código | Ud | Descripción | Rendimiento | Precio | Importe |
|---|---|---|---|---|---|
| mt04lvc010c | Ud | Ladrillo cerámico hueco doble, para revestir, 24x11,5x9 cm, densidad 780 kg/m³. (material) | 33.000 | 0.98 | 32.34 |
| mt08aaa010a | m³ | Agua. (material) | 0.010 | 4.68 | 0.05 |
| mt01arg005a | t | Arena de cantera, para mortero preparado en obra. (material) | 0.078 | 62.49 | 4.87 |
| mt08cem000b | kg | Cemento gris en sacos. (material) | 12.000 | 0.47 | 5.64 |
| mt13vap020a | m² | Plancha de plomo laminado de 3 mm de espesor, para formación de canal oculto en techo inclinado. (material) | 1.100 | 191.91 | 211.10 |
| mt13vap021b | Ud | Clavos de acero galvanizado de 3 mm de diámetro y 50 mm de longitud, con junta estanca de plomo, para fijación de de piezas conformadas "in situ" en canal oculto. (material) | 4.000 | 0.33 | 1.32 |
| mt14pap100b | kg | Emulsión asfáltica de base acuosa. (material) | 0.200 | 13.36 | 2.67 |
| mq06hor010 | h | Mezcladora de concreto eléctrica con una capacidad de amasado de 160 l. (maquinaria) | 0.039 | 10.45 | 0.41 |
| mq08sol020 | h | Equipo y elementos auxiliares para soldadura eléctrica. (maquinaria) | 0.116 | 10.37 | 1.20 |
| mo020 | h | Operario de construcción. (mano de obra) | 0.403 | 31.48 | 12.69 |
| mo077 | h | Oficial de construcción. (mano de obra) | 0.403 | 21.86 | 8.81 |
| mo113 | h | Peón de construcción. (mano de obra) | 0.718 | 21.05 | 15.11 |
| mo032 | h | Operario aplicador de productos impermeabilizantes. (mano de obra) | 0.134 | 31.48 | 4.22 |
| mo070 | h | Oficial aplicador de productos impermeabilizantes. (mano de obra) | 0.134 | 21.86 | 2.93 |
| % | % | Herramientas | 2 % | 303.36 | 6.07 |
|  |  | Costes directos |  |  | 309.43 |
