# Canaleta de drenaje para ducha de obra

- Propiedad del archivo: CYPE INGENIEROS, S.A.
- Formato: FIEBDC-3/2002
- Ámbito geográfico: Perú
- Divisa: PEN
- Costes indirectos: 3.00 %
- Gastos generales: 13.00 %
- Beneficio industrial: 6.00 %
- IVA: 18.00 %

## I Instalaciones

### IS Evacuación de aguas

#### ISD Derivaciones individuales

**ISD010** Ud Canaleta de drenaje para ducha de obra.
Canaleta de drenaje de acero inoxidable de 50 mm de anchura y 750 mm de longitud, con sifón extraíble y válvula de aireación de ABS de salida orientable 45° de polipropileno de 50 mm de diámetro y 95 mm de altura, y rejilla y marco de acero inoxidable, para desagüe de ducha de obra.
Incluye: Montaje, conexionado y comprobación de su correcto funcionamiento.
Criterio de medición de proyecto: Número de unidades previstas, según documentación gráfica de Proyecto.
Criterio de medición de obra: Se medirá el número de unidades realmente ejecutadas según especificaciones de Proyecto.

| Código | Ud | Descripción | Rendimiento | Precio | Importe |
|---|---|---|---|---|---|
| mt15rej030ppew | Ud | Canaleta de drenaje de acero inoxidable de 50 mm de anchura y 750 mm de longitud, con sifón extraíble y válvula de aireación de ABS de salida orientable 45° de polipropileno de 50 mm de diámetro y 95 mm de altura, y rejilla y marco de acero inoxidable, para ducha de obra. (material) | 1.000 | 1593.27 | 1593.27 |
| mo008 | h | Operario plomero. (mano de obra) | 0.200 | 32.15 | 6.43 |
| mo107 | h | Oficial plomero. (mano de obra) | 0.100 | 21.68 | 2.17 |
| % | % | Herramientas | 2 % | 1601.87 | 32.04 |
|  |  | Costes directos |  |  | 1633.91 |
