# Montacargas

- Propiedad del archivo: CYPE INGENIEROS, S.A.
- Formato: FIEBDC-3/2002
- Ámbito geográfico: Perú
- Divisa: PEN
- Costes indirectos: 3.00 %
- Gastos generales: 13.00 %
- Beneficio industrial: 6.00 %
- IVA: 18.00 %

## I Instalaciones

### IT Transporte

#### ITC Montacargas

**ITC010** Ud Montacargas.
Montacargas hidráulico para 3000 kg, de 5 detenidas (6 m), de 2,5x6 m de plataforma, con guías y dos pistones. Totalmente montado, conexionado y probado.
Incluye: Replanteo. Instalación del montacargas. Conexionado con la red eléctrica.
Criterio de medición de proyecto: Número de unidades previstas, según documentación gráfica de Proyecto.
Criterio de medición de obra: Se medirá el número de unidades realmente ejecutadas según especificaciones de Proyecto.

| Código | Ud | Descripción | Rendimiento | Precio | Importe |
|---|---|---|---|---|---|
| mt39mch010hd | Ud | Montacargas hidráulico para 3000 kg, de 5 detenidas (6 m), de 2,5x6 m de plataforma, con guías y dos pistones. (material) | 1.000 | 175564.77 | 175564.77 |
| mo016 | h | Operario instalador de aparatos elevadores. (mano de obra) | 136.123 | 32.35 | 4403.58 |
| mo085 | h | Oficial instalador de aparatos elevadores. (mano de obra) | 136.123 | 21.82 | 2970.20 |
| % | % | Herramientas | 2 % | 182938.55 | 3658.77 |
|  |  | Costes directos |  |  | 186597.32 |
