# Rampa móvil

- Propiedad del archivo: CYPE INGENIEROS, S.A.
- Formato: FIEBDC-3/2002
- Ámbito geográfico: Perú
- Divisa: PEN
- Costes indirectos: 3.00 %
- Gastos generales: 13.00 %
- Beneficio industrial: 6.00 %
- IVA: 18.00 %

## I Instalaciones

### IT Transporte

#### ITE Escaleras mecánicas y rampas móviles

**ITE020** Ud Rampa móvil.
Suministro e instalación completa de rampa móvil de 11° de inclinación, para interior, para salvar una altura de 7 m, con un ancho de plana de 1 m, balaustrada de 1 m, capacidad de transporte 9000 personas/h y 0,5 m/s de velocidad, con protecciones. Incluso pasacables, cuadro y cable de maniobra, instalación eléctrica, línea telefónica y sistemas de seguridad. Totalmente montada, conexionada y probada.
Incluye: Replanteo de los apoyos. Montaje de pasacables. Colocación de la rampa móvil sobre los apoyos. Montaje del cuadro y conexión del cable de maniobra. Conexionado con la red eléctrica.
Criterio de medición de proyecto: Número de unidades previstas, según documentación gráfica de Proyecto.
Criterio de medición de obra: Se medirá el número de unidades realmente ejecutadas según especificaciones de Proyecto.

| Código | Ud | Descripción | Rendimiento | Precio | Importe |
|---|---|---|---|---|---|
| mt39ram010i | Ud | Rampa móvil de 11° de inclinación, para interior, para salvar una altura de 7 m, con un ancho de plana de 1 m, balaustrada de 1 m, capacidad de transporte 9000 personas/h y 0,5 m/s de velocidad, con protecciones. (material) | 1.000 | 765964.10 | 765964.10 |
| mt39www020 | Ud | Material auxiliar para instalaciones de transporte. (material) | 6.000 | 51.20 | 307.20 |
| mo016 | h | Operario instalador de aparatos elevadores. (mano de obra) | 48.467 | 32.15 | 1558.21 |
| mo085 | h | Oficial instalador de aparatos elevadores. (mano de obra) | 48.467 | 21.68 | 1050.76 |
| % | % | Herramientas | 2 % | 768880.27 | 15377.61 |
|  |  | Costes directos |  |  | 784257.88 |
