# Abertura de paso para ventilación

- Propiedad del archivo: CYPE INGENIEROS, S.A.
- Formato: FIEBDC-3/2002
- Ámbito geográfico: Perú
- Divisa: PEN
- Costes indirectos: 3.00 %
- Gastos generales: 13.00 %
- Beneficio industrial: 6.00 %
- IVA: 18.00 %

## I Instalaciones

### IV Ventilación

#### IVA Aberturas para ventilación

**IVA020** Ud Abertura de paso para ventilación.
Aireador de paso, de aluminio, caudal máximo 15 l/s, de 725x20x82 mm, con silenciador acústico de espuma de resina de melamina y aislamiento acústico de 34 dBA. Incluso elementos de fijación.
Incluye: Replanteo. Colocación y fijación del aireador entre el marco y la batiente de la puerta interior.
Criterio de medición de proyecto: Número de unidades previstas, según documentación gráfica de Proyecto.
Criterio de medición de obra: Se medirá el número de unidades realmente ejecutadas según especificaciones de Proyecto.

| Código | Ud | Descripción | Rendimiento | Precio | Importe |
|---|---|---|---|---|---|
| mt42sva240c | Ud | Aireador de paso, de aluminio, caudal máximo 15 l/s, de 725x20x82 mm, con silenciador acústico de espuma de resina de melamina y aislamiento acústico de 34 dBA, para colocar en puertas interiores, entre el marco y la batiente de la puerta interior de 700 mm de anchura de puerta y 80 mm de anchura de marco, con elementos de fijación. (material) | 1.000 | 141.69 | 141.69 |
| mo011 | h | Operario de montaje. (mano de obra) | 0.266 | 32.35 | 8.61 |
| mo080 | h | Oficial de montaje. (mano de obra) | 0.266 | 21.86 | 5.81 |
| % | % | Herramientas | 2 % | 156.11 | 3.12 |
|  |  | Costes directos |  |  | 159.23 |
