# Ducto de ventilación de sección oblonga

- Propiedad del archivo: CYPE INGENIEROS, S.A.
- Formato: FIEBDC-3/2002
- Ámbito geográfico: Perú
- Divisa: PEN
- Costes indirectos: 3.00 %
- Gastos generales: 13.00 %
- Beneficio industrial: 6.00 %
- IVA: 18.00 %

## I Instalaciones

### IV Ventilación

#### IVG Ventilación mecánica para garajes

**IVG028** m Ducto de ventilación de sección oblonga.
Ducto oblongo de pared simple helicoidal de acero galvanizado, de 700x165 mm y 0,8 mm de espesor, con refuerzos, suministrado en tramos de 3 m, para instalaciones de ventilación y climatización. Incluso accesorios de montaje y elementos de fijación.
Incluye: Replanteo del recorrido de los ductos. Marcado y posterior anclaje de los soportes de los ductos. Montaje y fijación de ductos. Conexiones entre la red de ductos y los ventiladores o cajas de ventilación. Comprobación de su correcto funcionamiento.
Criterio de medición de proyecto: Longitud proyectada, según documentación gráfica de Proyecto, medida entre los ejes de los elementos o de los puntos a conectar, descontando las piezas especiales.
Criterio de medición de obra: Se medirá la longitud realmente ejecutada según especificaciones de Proyecto.

| Código | Ud | Descripción | Rendimiento | Precio | Importe |
|---|---|---|---|---|---|
| mt42coa100jb | m | Ducto oblongo de pared simple helicoidal de acero galvanizado, de 700x165 mm y 0,8 mm de espesor, con refuerzos, suministrado en tramos de 3 m, para instalaciones de ventilación y climatización. (material) | 1.050 | 317.82 | 333.71 |
| mt42coa190j | Ud | Repercusión, por m, de material auxiliar para fijación de ductos oblongos de aire de 700x165 mm en instalaciones de ventilación y climatización. (material) | 1.000 | 39.31 | 39.31 |
| op00ato010 |  | Atornillador. | 1.000 | 0.00 | 0.00 |
| op00mar010 |  | Martillo. | 1.000 | 0.00 | 0.00 |
| op00tal010 |  | Taladro. | 1.000 | 0.00 | 0.00 |
| mo013 | h | Operario colocador de ductos metálicos. (mano de obra) | 0.067 | 32.15 | 2.15 |
| mo084 | h | Oficial colocador de ductos metálicos. (mano de obra) | 0.067 | 21.72 | 1.46 |
| % | % | Herramientas | 2 % | 376.63 | 7.53 |
|  |  | Costes directos |  |  | 384.16 |
