# Rejilla interior para ducto de ventilación

- Propiedad del archivo: CYPE INGENIEROS, S.A.
- Formato: FIEBDC-3/2002
- Ámbito geográfico: Perú
- Divisa: PEN
- Costes indirectos: 3.00 %
- Gastos generales: 13.00 %
- Beneficio industrial: 6.00 %
- IVA: 18.00 %

## I Instalaciones

### IV Ventilación

#### IVG Ventilación mecánica para garajes

**IVG030** Ud Rejilla interior para ducto de ventilación.
Rejilla de retorno, de aluminio extruido, anodizado color natural E6-C-0, con persianas horizontales regulables individualmente, de 625x125 mm, fijación mediante tornillos vistos, montada en ducto metálico rectangular. Incluso accesorios de montaje y elementos de fijación.
Incluye: Replanteo. Montaje y fijación de la rejilla en el ducto.
Criterio de medición de proyecto: Número de unidades previstas, según documentación gráfica de Proyecto.
Criterio de medición de obra: Se medirá el número de unidades realmente ejecutadas según especificaciones de Proyecto.

| Código | Ud | Descripción | Rendimiento | Precio | Importe |
|---|---|---|---|---|---|
| mt42trx010bae | Ud | Rejilla de retorno, de aluminio extruido, anodizado color natural E6-C-0, con persianas horizontales regulables individualmente, de 625x125 mm, fijación mediante tornillos vistos. (material) | 1.000 | 189.37 | 189.37 |
| mo011 | h | Operario de montaje. (mano de obra) | 0.304 | 33.77 | 10.27 |
| mo080 | h | Oficial de montaje. (mano de obra) | 0.304 | 22.82 | 6.94 |
| % | % | Herramientas | 2 % | 206.58 | 4.13 |
|  |  | Costes directos |  |  | 210.71 |
