# Dispositivo de control centralizado

- Propiedad del archivo: CYPE INGENIEROS, S.A.
- Formato: FIEBDC-3/2002
- Ámbito geográfico: Perú
- Divisa: PEN
- Costes indirectos: 3.00 %
- Gastos generales: 13.00 %
- Beneficio industrial: 6.00 %
- IVA: 18.00 %

## I Instalaciones

### IV Ventilación

#### IVH Ventilación híbrida

**IVH040** Ud Dispositivo de control centralizado.
Dispositivo de control centralizado formado por gabinete de programación compuesto por caja de superficie estanca, de 300x200x150 mm, interruptor automático, transformador y programador electrónico, para control de hasta 8 extractores estáticos mecánicos en edificio multifamiliar; instalación en edificio multifamiliar. Incluso tubo protector del cableado y cables.
Incluye: Replanteo del recorrido de la canalización eléctrica. Colocación del dispositivo de control centralizado. Colocación y fijación de tubos. Tendido de cables. Conexionado.
Criterio de medición de proyecto: Número de unidades previstas, según documentación gráfica de Proyecto.
Criterio de medición de obra: Se medirá el número de unidades realmente ejecutadas según especificaciones de Proyecto.

| Código | Ud | Descripción | Rendimiento | Precio | Importe |
|---|---|---|---|---|---|
| mt42svi025b | Ud | Gabinete de programación, compuesto por caja de superficie estanca, de 300x200x150 mm, interruptor automático, transformador y programador electrónico, para control de hasta 8 extractores estáticos mecánicos en edificio multifamiliar. (material) | 1.000 | 12977.73 | 12977.73 |
| mt35aia090ca | m | Tubo rígido de PVC, roscable, curvable en caliente, de color negro, de 16 mm de diámetro nominal, para canalización fija en superficie. Resistencia a la compresión 1250 N, resistencia al impacto 2 julios, temperatura de trabajo -5°C hasta 60°C, con grado de protección IP547, propiedades eléctricas: aislante, no propagador de la llama. Incluso abrazaderas, elementos de sujeción y accesorios (curvas, manguitos, tes, codos y curvas flexibles). (material) | 65.000 | 6.26 | 406.90 |
| mt35cun020a | m | Cable unipolar H07Z1-K (AS), siendo su tensión asignada de 450/750 V, reacción al fuego clase Cca-s1a,d1,a1 según UNE-EN 50575, con conductor multifilar de cobre clase 5 (-K) de 1,5 mm² de sección, con aislamiento de compuesto termoplástico a base de poliolefina libre de halógenos con baja emisión de humos y gases corrosivos (Z1). (material) | 195.000 | 2.09 | 407.55 |
| mo003 | h | Operario electricista. (mano de obra) | 6.496 | 32.15 | 208.85 |
| mo102 | h | Oficial electricista. (mano de obra) | 6.496 | 21.68 | 140.83 |
| % | % | Herramientas | 2 % | 14141.86 | 282.84 |
|  |  | Costes directos |  |  | 14424.70 |
