# Compuerta antirretorno

- Propiedad del archivo: CYPE INGENIEROS, S.A.
- Formato: FIEBDC-3/2002
- Ámbito geográfico: Perú
- Divisa: PEN
- Costes indirectos: 3.00 %
- Gastos generales: 13.00 %
- Beneficio industrial: 6.00 %
- IVA: 18.00 %

## I Instalaciones

### IV Ventilación

#### IVM Ventilación mecánica

**IVM027** Ud Compuerta antirretorno.
Compuerta antirretorno, metálica, de 150 mm de diámetro, para impedir la entrada de olores y corrientes de aire e impedir fugas de calefacción cuando el extractor no funciona.
Incluye: Replanteo. Colocación. Conexionado de los ductos. Comprobación de su correcto funcionamiento.
Criterio de medición de proyecto: Número de unidades previstas, según documentación gráfica de Proyecto.
Criterio de medición de obra: Se medirá el número de unidades realmente ejecutadas según especificaciones de Proyecto.

| Código | Ud | Descripción | Rendimiento | Precio | Importe |
|---|---|---|---|---|---|
| mt32exp030ee | Ud | Compuerta antirretorno, metálica, de 150 mm de diámetro. (material) | 1.000 | 86.76 | 86.76 |
| mo011 | h | Operario de montaje. (mano de obra) | 0.333 | 32.15 | 10.71 |
| mo080 | h | Oficial de montaje. (mano de obra) | 0.333 | 21.72 | 7.23 |
| % | % | Herramientas | 2 % | 104.70 | 2.09 |
|  |  | Costes directos |  |  | 106.79 |
