# Terminal de ventilación, de pared

- Propiedad del archivo: CYPE INGENIEROS, S.A.
- Formato: FIEBDC-3/2002
- Ámbito geográfico: Perú
- Divisa: PEN
- Costes indirectos: 3.00 %
- Gastos generales: 13.00 %
- Beneficio industrial: 6.00 %
- IVA: 18.00 %

## I Instalaciones

### IV Ventilación

#### IVM Ventilación mecánica

**IVM028** Ud Terminal de ventilación, de pared.
Acceso de ventilación de acero inoxidable, para ducto de 160 mm de diámetro, con embellecedor con visera contra la lluvia y malla de protección contra la entrada de hojas y pájaros.
Incluye: Replanteo. Colocación.
Criterio de medición de proyecto: Número de unidades previstas, según documentación gráfica de Proyecto.
Criterio de medición de obra: Se medirá el número de unidades realmente ejecutadas según especificaciones de Proyecto.

| Código | Ud | Descripción | Rendimiento | Precio | Importe |
|---|---|---|---|---|---|
| mt42svi510b | Ud | Acceso de ventilación de acero inoxidable, para ducto de 160 mm de diámetro, con embellecedor con visera contra la lluvia y malla de protección contra la entrada de hojas y pájaros. (material) | 1.000 | 296.24 | 296.24 |
| mo005 | h | Operario instalador de climatización. (mano de obra) | 0.200 | 32.15 | 6.43 |
| mo104 | h | Oficial instalador de climatización. (mano de obra) | 0.200 | 21.68 | 4.34 |
| % | % | Herramientas | 2 % | 307.01 | 6.14 |
|  |  | Costes directos |  |  | 313.15 |
