# Manguito pasamuros para ducto geotérmico intercambiador de calor aire-tierra

- Propiedad del archivo: CYPE INGENIEROS, S.A.
- Formato: FIEBDC-3/2002
- Ámbito geográfico: Perú
- Divisa: PEN
- Costes indirectos: 3.00 %
- Gastos generales: 13.00 %
- Beneficio industrial: 6.00 %
- IVA: 18.00 %

## I Instalaciones

### IV Ventilación

#### IVU Ventilación geotérmica: pozos canadienses

**IVU040** Ud Manguito pasamuros para ducto geotérmico intercambiador de calor aire-tierra.
Manguito pasamuros, de polietileno de alta densidad (PEAD/HDPE), para ducto geotérmico intercambiador de calor aire-tierra, de 200 mm de diámetro. Incluso abrazaderas.
Criterio de valoración económica: El precio no incluye las ayudas de albañilería.
Incluye: Colocación. Conexionado.
Criterio de medición de proyecto: Número de unidades previstas, según documentación gráfica de Proyecto.
Criterio de medición de obra: Se medirá el número de unidades realmente ejecutadas según especificaciones de Proyecto.

| Código | Ud | Descripción | Rendimiento | Precio | Importe |
|---|---|---|---|---|---|
| mt42vgg040a | Ud | Manguito pasamuros, de polietileno de alta densidad (PEAD/HDPE), para ducto geotérmico intercambiador de calor aire-tierra, de 200 mm de diámetro, con abrazaderas. (material) | 1.000 | 5449.74 | 5449.74 |
| mo011 | h | Operario de montaje. (mano de obra) | 0.200 | 32.35 | 6.47 |
| mo080 | h | Oficial de montaje. (mano de obra) | 0.200 | 21.86 | 4.37 |
| % | % | Herramientas | 2 % | 5460.58 | 109.21 |
|  |  | Costes directos |  |  | 5569.79 |
