# Ducto de polipropileno expandido

- Propiedad del archivo: CYPE INGENIEROS, S.A.
- Formato: FIEBDC-3/2002
- Ámbito geográfico: Perú
- Divisa: PEN
- Costes indirectos: 3.00 %
- Gastos generales: 13.00 %
- Beneficio industrial: 6.00 %
- IVA: 18.00 %

## I Instalaciones

### IV Ventilación

#### IVV Ductos de admisión y extracción para ventilación

**IVV080** m Ducto de polipropileno expandido.
Ducto de ventilación, formado por tubo circular rígido liso de polipropileno expandido, adecuado para extracción e impulsión de aire al exterior, de 180 mm de diámetro interior, color gris, con pieza de conexión premontada. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42dai984a | Ud | Material auxiliar para montaje y sujeción a la obra de los ductos circulares rígidos lisos de polipropileno expandido de 180 mm de diámetro interior. (material) | 1.000 | 9.27 | 9.27 |
| mt42dai983c | m | Tubo circular rígido liso de polipropileno expandido, adecuado para extracción e impulsión de aire al exterior, de 180 mm de diámetro interior, color gris, con pieza de conexión premontada, con el precio incrementado el 10% en concepto de accesorios y piezas especiales. (material) | 1.000 | 407.91 | 407.91 |
| op00ato010 |  | Atornillador. | 1.000 | 0.00 | 0.00 |
| op00mar010 |  | Martillo. | 1.000 | 0.00 | 0.00 |
| op00tal010 |  | Taladro. | 1.000 | 0.00 | 0.00 |
| mo011 | h | Operario de montaje. (mano de obra) | 0.270 | 32.15 | 8.68 |
| mo080 | h | Oficial de montaje. (mano de obra) | 0.135 | 21.72 | 2.93 |
| % | % | Herramientas | 2 % | 428.79 | 8.58 |
|  |  | Costes directos |  |  | 437.37 |
