# Puertas de acceso, de PVC

- Propiedad del archivo: CYPE INGENIEROS, S.A.
- Formato: FIEBDC-3/2002
- Ámbito geográfico: Perú
- Divisa: PEN
- Costes indirectos: 3.00 %
- Gastos generales: 13.00 %
- Beneficio industrial: 6.00 %
- IVA: 18.00 %

## L Carpintería, closets, vidrios y protecciones solares

### LE Puerta de acceso

#### LEC De PVC

**LEC010** Ud Puertas de acceso, de PVC.
Puertas de acceso de panel macizo decorado, realizado a base de espuma de PVC rígido y estructura celular uniforme, de una hoja batiente, dimensiones 900x2100 mm, color blanco. Incluso premarco de acero galvanizado con garras de anclaje a obra, cerradura de seguridad, herrería, espuma de poliuretano para relleno de la holgura entre marco y muro, sellado perimetral de juntas por medio de un cordón de silicona neutra y ajuste final en obra. Elaborada en taller, con clasificación a la permeabilidad al aire, a la estanqueidad al agua y a la resistencia a la carga del viento. Totalmente montada y probada.
Incluye: Colocación del premarco. Colocación de la puerta. Ajuste final de la hoja. Sellado de juntas perimetrales.
Criterio de medición de proyecto: Número de unidades previstas, según documentación gráfica de Proyecto.
Criterio de medición de obra: Se medirá el número de unidades realmente ejecutadas según especificaciones de Proyecto.

| Código | Ud | Descripción | Rendimiento | Precio | Importe |
|---|---|---|---|---|---|
| mt24paa010aa | Ud | Puertas de acceso de panel macizo decorado, realizado a base de espuma de PVC rígido y estructura celular uniforme, de una hoja batiente, dimensiones 900x2100 mm, color blanco. (material) | 1.000 | 2783.99 | 2783.99 |
| mt26pec015b | Ud | Premarco de acero galvanizado, para puerta de acceso de PVC de una hoja, con garras de anclaje a obra. (material) | 1.000 | 170.98 | 170.98 |
| mt13blw110a | Ud | Aerosol de 750 cm³ de espuma de poliuretano, de 22,5 kg/m³ de densidad, 140% de expansión, 18 N/cm² de resistencia a tracción y 20 N/cm² de resistencia a flexión, conductividad térmica 0,04 W/(mK), estable de -40°C a 100°C; para aplicar con pistola. (material) | 0.100 | 26.46 | 2.65 |
| mt15sja100 | Ud | Cartucho de fragua de silicona neutra. (material) | 0.200 | 14.65 | 2.93 |
| op00ato010 |  | Atornillador. | 1.000 | 0.00 | 0.00 |
| mo020 | h | Operario de construcción. (mano de obra) | 0.709 | 31.29 | 22.18 |
| mo113 | h | Peón de construcción. (mano de obra) | 0.709 | 20.92 | 14.83 |
| mo018 | h | Operario carpintero metálico. (mano de obra) | 0.709 | 31.70 | 22.48 |
| mo059 | h | Oficial carpintero metálico. (mano de obra) | 0.354 | 21.77 | 7.71 |
| % | % | Herramientas | 2 % | 3027.75 | 60.56 |
|  |  | Costes directos |  |  | 3088.31 |
