# Puerta de servicio corrediza

- Propiedad del archivo: CYPE INGENIEROS, S.A.
- Formato: FIEBDC-3/2002
- Ámbito geográfico: Perú
- Divisa: PEN
- Costes indirectos: 3.00 %
- Gastos generales: 13.00 %
- Beneficio industrial: 6.00 %
- IVA: 18.00 %

## L Carpintería, closets, vidrios y protecciones solares

### LI Puertas de uso industrial

#### LIS Puertas de servicio

**LIS010** Ud Puerta de servicio corrediza.
Puerta de servicio corrediza, con sistema de guiado elevado, 1000x2000 mm. HOJA: de 40 mm de espesor, con bastidor de perfil estructural de aluminio lacado en color blanco, revestimiento en ambas caras de plancha de acero galvanizado de 0,6 mm de espesor, acabado lacado, color blanco y alma de espuma de poliisocianurato, inyectada a alta presión, Euroclase B-s1, d0 de reacción al fuego, con marco de aluminio extrusionado acabado lacado y doble burlete perimetral sobre soporte de PVC; ACCESORIOS: cerradura con llave, con posibilidad de apertura desde el interior y mirilla rectangular.
Incluye: Replanteo. Colocación y fijación de la puerta al paramento.
Criterio de medición de proyecto: Número de unidades previstas, según documentación gráfica de Proyecto.
Criterio de medición de obra: Se medirá el número de unidades realmente ejecutadas según especificaciones de Proyecto.

| Código | Ud | Descripción | Rendimiento | Precio | Importe |
|---|---|---|---|---|---|
| mt26pse100aa | Ud | Puerta de servicio corrediza, con sistema de guiado elevado, 1000x2000 mm, de 40 mm de espesor, con bastidor de perfil estructural de aluminio lacado en color blanco, revestimiento en ambas caras de plancha de acero galvanizado de 0,6 mm de espesor, acabado lacado, color blanco y alma de espuma de poliisocianurato, inyectada a alta presión, Euroclase B-s1, d0 de reacción al fuego, con marco de aluminio extrusionado acabado lacado y doble burlete perimetral sobre soporte de PVC. (material) | 1.050 | 4647.19 | 4879.55 |
| mt23var020b | Ud | Kit de cerradura con llave, con posibilidad de apertura desde el interior, para puerta de servicio. (material) | 1.000 | 1620.45 | 1620.45 |
| mt23var021a | Ud | Kit de mirilla rectangular fija, de metacrilato de 6 mm de espesor, de 400x400 mm, para puerta de servicio. (material) | 1.000 | 1215.34 | 1215.34 |
| op00ato010 |  | Atornillador. | 1.000 | 0.00 | 0.00 |
| op00tal010 |  | Taladro. | 1.000 | 0.00 | 0.00 |
| mo011 | h | Operario de montaje. (mano de obra) | 4.213 | 32.35 | 136.29 |
| mo080 | h | Oficial de montaje. (mano de obra) | 4.213 | 21.86 | 92.10 |
| % | % | Herramientas | 2 % | 7943.73 | 158.87 |
|  |  | Costes directos |  |  | 8102.60 |
