# Poste de referencia

- Propiedad del archivo: CYPE INGENIEROS, S.A.
- Formato: FIEBDC-3/2002
- Ámbito geográfico: Perú
- Divisa: PEN
- Costes indirectos: 3.00 %
- Gastos generales: 13.00 %
- Beneficio industrial: 6.00 %
- IVA: 18.00 %

## L Carpintería, closets, vidrios y protecciones solares

### LM Amoblamiento para muelles de carga y descarga

#### LMC Complementos de acoplamiento y seguridad

**LMC030** Ud Poste de referencia.
Poste de referencia circular, de composite, de 120 mm de diámetro y de 430 mm de longitud, de color amarillo, fijado mediante anclaje químico con varilla roscada.
Incluye: Replanteo. Colocación y fijación del poste de referencia.
Criterio de medición de proyecto: Número de unidades previstas, según documentación gráfica de Proyecto.
Criterio de medición de obra: Se medirá el número de unidades realmente ejecutadas según especificaciones de Proyecto.

| Código | Ud | Descripción | Rendimiento | Precio | Importe |
|---|---|---|---|---|---|
| mt26amc060j | Ud | Poste de referencia circular, de composite, de 120 mm de diámetro y de 430 mm de longitud, de color amarillo, para delimitación de espacios y protección de los distintos elementos ubicados en el muelle de carga y descarga frente a los choques de vehículos. (material) | 1.000 | 424.40 | 424.40 |
| mt26aaq010e | Ud | Anclaje químico compuesto por resina y varilla roscada de acero inoxidable A4-70, según ISO 3506-1; con tuerca y arandela, de 10 mm de diámetro. (material) | 2.000 | 15.39 | 30.78 |
| op00ato010 |  | Atornillador. | 1.000 | 0.00 | 0.00 |
| op00tal010 |  | Taladro. | 1.000 | 0.00 | 0.00 |
| mo011 | h | Operario de montaje. (mano de obra) | 0.284 | 32.15 | 9.13 |
| mo080 | h | Oficial de montaje. (mano de obra) | 0.284 | 21.72 | 6.17 |
| % | % | Herramientas | 2 % | 470.48 | 9.41 |
|  |  | Costes directos |  |  | 479.89 |
