# Celosía de persianas de acero galvanizado

- Propiedad del archivo: CYPE INGENIEROS, S.A.
- Formato: FIEBDC-3/2002
- Ámbito geográfico: Perú
- Divisa: PEN
- Costes indirectos: 3.00 %
- Gastos generales: 13.00 %
- Beneficio industrial: 6.00 %
- IVA: 18.00 %

## L Carpintería, closets, vidrios y protecciones solares

### LS Protecciones solares

#### LSZ Celosías

**LSZ010** m² Celosía de persianas de acero galvanizado.
Celosía fija formada por persianas orientables de acero galvanizado, acabado pintado al horno de color a elegir, de 200 a 250 mm de anchura, colocadas en posición vertical, con accionamiento manual mediante palanca, subestructura compuesta por perfiles y elementos para fijación de las persianas, de acero galvanizado. Incluso patillas de anclaje para recibido en obra de albañilería con mortero de cemento, confeccionado en obra, dosificación 1:6.
Incluye: Replanteo. Presentación y nivelación. Resolución de las uniones de la subestructura a los paramentos. Montaje de elementos complementarios.
Criterio de medición de proyecto: Superficie medida según documentación gráfica de Proyecto, deduciendo los huecos de superficie mayor de 3 m².
Criterio de medición de obra: Se medirá la superficie realmente ejecutada según especificaciones de Proyecto, deduciendo los huecos de superficie mayor de 3 m².

| Código | Ud | Descripción | Rendimiento | Precio | Importe |
|---|---|---|---|---|---|
| mt08aaa010a | m³ | Agua. (material) | 0.006 | 4.66 | 0.03 |
| mt01arg005a | t | Arena de cantera, para mortero preparado en obra. (material) | 0.013 | 62.38 | 0.81 |
| mt08cem000b | kg | Cemento gris en sacos. (material) | 2.000 | 0.46 | 0.92 |
| mt26btr040a | m² | Celosía fija formada por persianas orientables de acero galvanizado, acabado pintado al horno de color a elegir, de 200 a 250 mm de anchura, colocadas en posición vertical, con accionamiento manual mediante palanca, subestructura compuesta por perfiles y elementos para fijación de las persianas, de acero galvanizado. (material) | 1.000 | 343.87 | 343.87 |
| mq06hor010 | h | Mezcladora de concreto eléctrica con una capacidad de amasado de 160 l. (maquinaria) | 0.006 | 10.40 | 0.06 |
| mo020 | h | Operario de construcción. (mano de obra) | 0.569 | 31.29 | 17.80 |
| mo113 | h | Peón de construcción. (mano de obra) | 0.660 | 20.92 | 13.81 |
| mo018 | h | Operario carpintero metálico. (mano de obra) | 0.142 | 31.70 | 4.50 |
| mo059 | h | Oficial carpintero metálico. (mano de obra) | 0.142 | 21.77 | 3.09 |
| % | % | Herramientas | 2 % | 384.89 | 7.70 |
|  |  | Costes directos |  |  | 392.59 |
