# Cierrapuertas para puerta de vidrio templado

- Propiedad del archivo: CYPE INGENIEROS, S.A.
- Formato: FIEBDC-3/2002
- Ámbito geográfico: Perú
- Divisa: PEN
- Costes indirectos: 3.00 %
- Gastos generales: 13.00 %
- Beneficio industrial: 6.00 %
- IVA: 18.00 %

## L Carpintería, closets, vidrios y protecciones solares

### LV Vidrios

#### LVT Templados

**LVT022** Ud Cierrapuertas para puerta de vidrio templado.
Cierrapuertas para puerta de vidrio templado, de acero inoxidable AISI 304, empotrado en el pavimento, recibido con mortero de cemento, confeccionado en obra, dosificación 1:6.
Incluye: Replanteo. Preparación del hueco. Retirada y acopio de escombros. Carga manual de escombros sobre camión o contenedor. Aplicación del mortero. Colocación del cierrapuertas.
Criterio de medición de proyecto: Número de unidades previstas, según documentación gráfica de Proyecto.
Criterio de medición de obra: Se medirá el número de unidades realmente ejecutadas según especificaciones de Proyecto.

| Código | Ud | Descripción | Rendimiento | Precio | Importe |
|---|---|---|---|---|---|
| mt08aaa010a | m³ | Agua. (material) | 0.006 | 4.66 | 0.03 |
| mt01arg005a | t | Arena de cantera, para mortero preparado en obra. (material) | 0.002 | 62.38 | 0.12 |
| mt08cem000b | kg | Cemento gris en sacos. (material) | 0.250 | 0.46 | 0.12 |
| mt21vts030 | Ud | Cierrapuertas para puerta de vidrio, de acero inoxidable AISI 304, para empotrar en el pavimento. (material) | 1.000 | 572.28 | 572.28 |
| mq06hor010 | h | Mezcladora de concreto eléctrica con una capacidad de amasado de 160 l. (maquinaria) | 0.006 | 10.40 | 0.06 |
| op00amo010 |  | Amoladora o radial. | 1.000 | 0.00 | 0.00 |
| mo020 | h | Operario de construcción. (mano de obra) | 0.836 | 31.29 | 26.16 |
| mo113 | h | Peón de construcción. (mano de obra) | 0.209 | 20.92 | 4.37 |
| mo011 | h | Operario de montaje. (mano de obra) | 0.418 | 32.15 | 13.44 |
| mo080 | h | Oficial de montaje. (mano de obra) | 0.098 | 21.72 | 2.13 |
| % | % | Herramientas | 2 % | 618.71 | 12.37 |
|  |  | Costes directos |  |  | 631.08 |
