# Reparación de carpintería exterior

- Propiedad del archivo: CYPE INGENIEROS, S.A.
- Formato: FIEBDC-3/2002
- Ámbito geográfico: Perú
- Divisa: PEN
- Costes indirectos: 3.00 %
- Gastos generales: 13.00 %
- Beneficio industrial: 6.00 %
- IVA: 18.00 %

## L Carpintería, closets, vidrios y protecciones solares

### LZ Reparaciones

#### LZC En carpintería

**LZC010** m² Reparación de carpintería exterior.
Reparación de carpintería exterior de madera "in situ", con un grado de deterioro mínimo, mediante la corrección de descuadres y sustitución de herrería deteriorados. Incluso reposición de revestimientos y pinturas de los paramentos situados en zonas adyacentes a la intervención.
Incluye: Corrección de descuadres. Sustitución de los herrería deteriorados.
Criterio de medición de proyecto: Superficie medida según documentación gráfica de Proyecto, incluyendo los premarcos.
Criterio de medición de obra: Se medirá la superficie realmente ejecutada según especificaciones de Proyecto.

| Código | Ud | Descripción | Rendimiento | Precio | Importe |
|---|---|---|---|---|---|
| mo018 | h | Operario carpintero metálico. (mano de obra) | 1.306 | 31.89 | 41.65 |
| mo059 | h | Oficial carpintero metálico. (mano de obra) | 1.306 | 21.90 | 28.60 |
| % | % | Herramientas | 2 % | 70.25 | 1.41 |
|  |  | Costes directos |  |  | 71.66 |
