# Pastilla antivibración, de caucho

- Propiedad del archivo: CYPE INGENIEROS, S.A.
- Formato: FIEBDC-3/2002
- Ámbito geográfico: Perú
- Divisa: PEN
- Costes indirectos: 3.00 %
- Gastos generales: 13.00 %
- Beneficio industrial: 6.00 %
- IVA: 18.00 %

## N Aislamientos e impermeabilizaciones

### NC Amortiguación de vibraciones

#### NCA Amortiguadores y elementos antivibración

**NCA010** Ud Pastilla antivibración, de caucho.
Pastilla antivibración de caucho, de 70x70x25 mm y 200 kg de carga máxima.
Incluye: Replanteo. Colocación de la pastilla antivibración.
Criterio de medición de proyecto: Número de unidades previstas, según documentación gráfica de Proyecto.
Criterio de medición de obra: Se medirá el número de unidades realmente ejecutadas según especificaciones de Proyecto.

| Código | Ud | Descripción | Rendimiento | Precio | Importe |
|---|---|---|---|---|---|
| mt16avg010k | Ud | Pastilla antivibración de caucho, de 70x70x25 mm y 200 kg de carga máxima. (material) | 1.000 | 9.40 | 9.40 |
| mo054 | h | Operario en aislamiento. (mano de obra) | 0.135 | 32.15 | 4.34 |
| mo101 | h | Oficial en aislamientos. (mano de obra) | 0.135 | 21.72 | 2.93 |
| % | % | Herramientas | 2 % | 16.67 | 0.33 |
|  |  | Costes directos |  |  | 17.00 |
