# Impermeabilización de depósito de agua con revestimiento sintético

- Propiedad del archivo: CYPE INGENIEROS, S.A.
- Formato: FIEBDC-3/2002
- Ámbito geográfico: Perú
- Divisa: PEN
- Costes indirectos: 3.00 %
- Gastos generales: 13.00 %
- Beneficio industrial: 6.00 %
- IVA: 18.00 %

## N Aislamientos e impermeabilizaciones

### NI Impermeabilizaciones

#### NIA Fosos de ascensor, cisternas y piscinas

**NIA200** m² Impermeabilización de depósito de agua con revestimiento sintético.
Impermeabilización de depósito de agua constituido por muro de superficie lisa de concreto, elementos prefabricados de concreto o revocos de mortero rico en cemento, con dos manos de revestimiento elástico bicomponente, a base de poliuretano sin disolventes, con certificado de potabilidad, con un rendimiento de 0,4 kg/m², diluidas con un 13% de diluyente, a base de xileno; previa aplicación de una mano de imprimación bicomponente, a base de poliuretano.
Incluye: Limpieza y preparación de la superficie. Aplicación de la imprimación. Aplicación del impermeabilizante.
Criterio de medición de proyecto: Superficie medida según documentación gráfica de Proyecto.
Criterio de medición de obra: Se medirá la superficie realmente ejecutada según especificaciones de Proyecto.

| Código | Ud | Descripción | Rendimiento | Precio | Importe |
|---|---|---|---|---|---|
| mt15igp071b | kg | Imprimación bicomponente, a base de poliuretano. (material) | 0.500 | 70.69 | 35.35 |
| mt15igp070b | kg | Revestimiento elástico bicomponente, a base de poliuretano sin disolventes, con certificado de potabilidad. (material) | 0.400 | 89.38 | 35.75 |
| mt15igp002a | l | Diluyente, a base de xileno. (material) | 0.052 | 20.60 | 1.07 |
| mo032 | h | Operario aplicador de productos impermeabilizantes. (mano de obra) | 0.455 | 31.29 | 14.24 |
| mo070 | h | Oficial aplicador de productos impermeabilizantes. (mano de obra) | 0.455 | 21.72 | 9.88 |
| % | % | Herramientas | 2 % | 96.29 | 1.93 |
|  |  | Costes directos |  |  | 98.22 |
