# Aislamiento térmico reflexivo entre los parantes del muro estructural exterior de entramado ligero

- Propiedad del archivo: CYPE INGENIEROS, S.A.
- Formato: FIEBDC-3/2002
- Ámbito geográfico: Perú
- Divisa: PEN
- Costes indirectos: 3.00 %
- Gastos generales: 13.00 %
- Beneficio industrial: 6.00 %
- IVA: 18.00 %

## N Aislamientos e impermeabilizaciones

### NR Aislamientos térmicos reflexivos

#### NRF Fachadas y medianerías

**NRF020** m² Aislamiento térmico reflexivo entre los parantes del muro estructural exterior de entramado ligero.
Aislamiento térmico reflexivo entre los parantes del muro estructural exterior de entramado ligero de perfiles de acero galvanizado (light steel framing), formado por panel alveolar, con empalmes autoadhesivos, con barrera de vapor, factor de resistencia a la difusión del vapor de agua 643, de 140 mm de espesor, con una emisividad de 0,06 en una cara y 0,10 en la otra cara, una resistencia térmica intrínseca (sin cámara de aire) de 4,2 m²K/W y una conductividad térmica de 0,033 W/(mK). Incluso cinta autoadhesiva para sellado de juntas.
Incluye: Corte y preparación del aislamiento. Colocación del aislamiento. Sellado de juntas.
Criterio de medición de proyecto: Superficie medida según documentación gráfica de Proyecto.
Criterio de medición de obra: Se medirá la superficie realmente ejecutada según especificaciones de Proyecto.

| Código | Ud | Descripción | Rendimiento | Precio | Importe |
|---|---|---|---|---|---|
| mt16ara010ajah | m² | Panel alveolar, con barrera de vapor, factor de resistencia a la difusión del vapor de agua 643, compuesto de una lámina de polietileno aluminizado calandrado con tratamiento anticorrosión y una lámina de polietileno aluminizado, unidas mediante una estructura formada por varias capas de espuma de polietileno y láminas de polietileno metalizado en forma de panal de abeja, de 140 mm de espesor, con una emisividad de 0,06 en una cara y 0,10 en la otra cara, una resistencia térmica intrínseca (sin cámara de aire) de 4,2 m²K/W y una conductividad térmica de 0,033 W/(mK), suministrado en paneles de 1,20x2,65 m. (material) | 1.000 | 110.67 | 110.67 |
| mt16ara100a | m | Cinta autoadhesiva, de aluminio, con adhesivo acrílico, de 100 mm de anchura, para la estanqueidad al aire y al vapor de agua de las juntas en aislamientos reflexivos. (material) | 0.100 | 2.32 | 0.23 |
| mo054 | h | Operario en aislamiento. (mano de obra) | 0.054 | 32.15 | 1.74 |
| mo101 | h | Oficial en aislamientos. (mano de obra) | 0.027 | 21.72 | 0.59 |
| % | % | Herramientas | 2 % | 113.23 | 2.26 |
|  |  | Costes directos |  |  | 115.49 |
