# Junta de expansión en techo plano transitable, no ventilado. Impermeabilización con láminas asfálticas

- Propiedad del archivo: CYPE INGENIEROS, S.A.
- Formato: FIEBDC-3/2002
- Ámbito geográfico: Perú
- Divisa: PEN
- Costes indirectos: 3.00 %
- Gastos generales: 13.00 %
- Beneficio industrial: 6.00 %
- IVA: 18.00 %

## Q Techos

### QA Planos transitables, no ventilados

#### QAF Puntos singulares

**QAF010** m Junta de expansión en techo plano transitable, no ventilado. Impermeabilización con láminas asfálticas.
Junta de expansión en techo plano transitable, no ventilado, con solado flotante aislante, tipo invertida, con aislante térmico adicional. Impermeabilización: dos bandas de adherencia, de lámina de betún modificado con elastómero SBS, de 3 mm de espesor, con armadura de fieltro de poliéster reforzado y estabilizado de 150 g/m², de superficie no protegida, totalmente adheridas al soporte con soplete, a cada lado de la junta, previa imprimación con emulsión asfáltica aniónica con cargas; banda de refuerzo de 50 cm de anchura, realizada a partir de lámina de betún modificado con elastómero SBS, de 3,5 mm de espesor, con armadura de fieltro de poliéster no tejido de 160 g/m², de superficie no protegida, formando un fuelle sin adherir en la zona de la junta; cordón de relleno para junta de expansión, de fragua con base bituminosa tipo BH-II, de 20 mm de diámetro; y banda de terminación de 32 cm de anchura, realizada a partir de lámina de betún modificado con elastómero SBS, de 3,5 mm de espesor, con armadura de fieltro de poliéster no tejido de 160 g/m², de superficie no protegida soldada a la impermeabilización continua del techo, formando un fuelle sin adherir en la zona de la junta, sobre el cordón de relleno.
Incluye: Limpieza y preparación de la superficie. Aplicación de la emulsión asfáltica. Colocación de las bandas de adherencia. Colocación de la banda de refuerzo. Colocación del cordón de relleno en el interior de la junta. Colocación de la banda de terminación.
Criterio de medición de proyecto: Longitud medida en proyección horizontal, según documentación gráfica de Proyecto.
Criterio de medición de obra: Se medirá, en proyección horizontal, la longitud realmente ejecutada según especificaciones de Proyecto.

| Código | Ud | Descripción | Rendimiento | Precio | Importe |
|---|---|---|---|---|---|
| mt14iea020c | kg | Emulsión asfáltica aniónica con cargas. (material) | 0.180 | 15.48 | 2.79 |
| mt14lba010i | m² | Lámina de betún modificado con elastómero SBS, de 3 mm de espesor, masa nominal 3 kg/m², con armadura de fieltro de poliéster reforzado y estabilizado de 150 g/m², de superficie no protegida. (material) | 0.600 | 20.22 | 12.13 |
| mt14lba010g | m² | Lámina de betún modificado con elastómero SBS, de 3,5 mm de espesor, masa nominal 4 kg/m², con armadura de fieltro de poliéster no tejido de 160 g/m², de superficie no protegida. (material) | 0.855 | 32.50 | 27.79 |
| mt15sja010i | m | Cordón de relleno para junta de expansión, de fragua con base bituminosa tipo BH-II, de 20 mm de diámetro. (material) | 1.050 | 11.33 | 11.90 |
| op00sop010 |  | Soplete para soldadura de láminas asfálticas. | 1.000 | 0.00 | 0.00 |
| mo029 | h | Operario aplicador de láminas impermeabilizantes. (mano de obra) | 0.175 | 31.29 | 5.48 |
| mo067 | h | Oficial aplicador de láminas impermeabilizantes. (mano de obra) | 0.175 | 21.72 | 3.80 |
| % | % | Herramientas | 2 % | 63.89 | 1.28 |
|  |  | Costes directos |  |  | 65.17 |
