# Tragaluz de placas translúcidas, en techo plano

- Propiedad del archivo: CYPE INGENIEROS, S.A.
- Formato: FIEBDC-3/2002
- Ámbito geográfico: Perú
- Divisa: PEN
- Costes indirectos: 3.00 %
- Gastos generales: 13.00 %
- Beneficio industrial: 6.00 %
- IVA: 18.00 %

## Q Techos

### QL Claraboyas y tragaluces

#### QLL De placas translúcidas sintéticas

**QLL010** m² Tragaluz de placas translúcidas, en techo plano.
Tragaluz a un agua en techo plano, con plancha de polimetacrilato de metilo, de 5 mm de espesor, color bronce translúcido. Incluso accesorios de fijación de las placas y silicona neutra oxímica, para sellado de juntas.
Criterio de valoración económica: El precio no incluye la estructura soporte.
Incluye: Colocación y fijación de las placas. Resolución del perímetro interior y exterior del conjunto. Sellado elástico de juntas.
Criterio de medición de proyecto: Superficie del faldón medida en verdadera magnitud, según documentación gráfica de Proyecto.
Criterio de medición de obra: Se medirá, en verdadera magnitud, la superficie realmente ejecutada según especificaciones de Proyecto.

| Código | Ud | Descripción | Rendimiento | Precio | Importe |
|---|---|---|---|---|---|
| mt21lpm010i | m² | Plancha de polimetacrilato de metilo, de 5 mm de espesor, color bronce translúcido. (material) | 1.050 | 232.36 | 243.98 |
| mt21lpm020 | m | Kit de accesorios de fijación, para planchas de polimetacrilato de metilo, en tragaluces, formado por piezas de anclaje, elementos de remate, juntas de estanqueidad y tornillos autorroscantes. (material) | 0.200 | 8.27 | 1.65 |
| mt22www050a | Ud | Cartucho de 300 ml de silicona neutra oxímica, de elasticidad permanente y curado rápido, color blanco, rango de temperatura de trabajo de -60 a 150°C, con resistencia a los rayos UV, dureza Shore A aproximada de 22, según ISO 868 y elongación a rotura >= 800%, según ISO 8339. (material) | 0.200 | 15.97 | 3.19 |
| mo011 | h | Operario de montaje. (mano de obra) | 0.206 | 32.15 | 6.62 |
| mo080 | h | Oficial de montaje. (mano de obra) | 0.206 | 21.72 | 4.47 |
| % | % | Herramientas | 2 % | 259.91 | 5.20 |
|  |  | Costes directos |  |  | 265.11 |
