# Alero decorativo

- Propiedad del archivo: CYPE INGENIEROS, S.A.
- Formato: FIEBDC-3/2002
- Ámbito geográfico: Perú
- Divisa: PEN
- Costes indirectos: 3.00 %
- Gastos generales: 13.00 %
- Beneficio industrial: 6.00 %
- IVA: 18.00 %

## Q Techos

### QR Remates

#### QRA Aleros

**QRA010** m Alero decorativo.
Alero decorativo en techo, formado por tres hiladas de ladrillo macizo, recibido con mortero de cemento, confeccionado en obra, dosificación 1:6.
Criterio de valoración económica: El precio no incluye el emboquillado de las tejas del alero.
Incluye: Replanteo y trazado en la losa de los elementos componentes del alero. Colocación de los ladrillos cerámicos.
Criterio de medición de proyecto: Longitud del borde del faldón, medida por su cara exterior, según documentación gráfica de Proyecto.
Criterio de medición de obra: Se medirá, por su mayor desarrollo lineal, la longitud realmente ejecutada según especificaciones de Proyecto.

| Código | Ud | Descripción | Rendimiento | Precio | Importe |
|---|---|---|---|---|---|
| mt05mmq010b | Ud | Ladrillo cerámico cara vista macizo de elaboración mecánica, color rojo, 25x12x5 cm, densidad 1300 kg/m³. (material) | 22.000 | 2.03 | 44.66 |
| mt08aaa010a | m³ | Agua. (material) | 0.006 | 4.68 | 0.03 |
| mt01arg005a | t | Arena de cantera, para mortero preparado en obra. (material) | 0.016 | 62.49 | 1.00 |
| mt08cem000b | kg | Cemento gris en sacos. (material) | 2.500 | 0.47 | 1.18 |
| mq06hor010 | h | Mezcladora de concreto eléctrica con una capacidad de amasado de 160 l. (maquinaria) | 0.014 | 10.45 | 0.15 |
| op00amo010 |  | Amoladora o radial. | 1.000 | 0.00 | 0.00 |
| mo020 | h | Operario de construcción. (mano de obra) | 0.946 | 31.48 | 29.78 |
| mo077 | h | Oficial de construcción. (mano de obra) | 1.054 | 21.86 | 23.04 |
| % | % | Herramientas | 2 % | 99.84 | 2.00 |
|  |  | Costes directos |  |  | 101.84 |
