# Emboquillado de tejas de alero en techo inclinado

- Propiedad del archivo: CYPE INGENIEROS, S.A.
- Formato: FIEBDC-3/2002
- Ámbito geográfico: Perú
- Divisa: PEN
- Costes indirectos: 3.00 %
- Gastos generales: 13.00 %
- Beneficio industrial: 6.00 %
- IVA: 18.00 %

## Q Techos

### QR Remates

#### QRA Aleros

**QRA011** m Emboquillado de tejas de alero en techo inclinado.
Emboquillado de tejas de alero con mortero de cemento, confeccionado en obra, con aditivo hidrófugo, dosificación 1:6, en techo inclinado.
Incluye: Protección de los elementos del entorno. Relleno con mortero. Limpieza final.
Criterio de medición de proyecto: Longitud medida según documentación gráfica de Proyecto.
Criterio de medición de obra: Se medirá la longitud realmente ejecutada según especificaciones de Proyecto.

| Código | Ud | Descripción | Rendimiento | Precio | Importe |
|---|---|---|---|---|---|
| mt08aaa010a | m³ | Agua. (material) | 0.006 | 4.68 | 0.03 |
| mt01arg005a | t | Arena de cantera, para mortero preparado en obra. (material) | 0.049 | 62.49 | 3.06 |
| mt08cem000b | kg | Cemento gris en sacos. (material) | 7.500 | 0.47 | 3.53 |
| mq06hor010 | h | Mezcladora de concreto eléctrica con una capacidad de amasado de 160 l. (maquinaria) | 0.024 | 10.45 | 0.25 |
| mo020 | h | Operario de construcción. (mano de obra) | 0.324 | 31.48 | 10.20 |
| mo113 | h | Peón de construcción. (mano de obra) | 0.324 | 21.05 | 6.82 |
| % | % | Herramientas | 2 % | 23.89 | 0.48 |
|  |  | Costes directos |  |  | 24.37 |
