# Punto singular para techo inclinado de poliéster

- Propiedad del archivo: CYPE INGENIEROS, S.A.
- Formato: FIEBDC-3/2002
- Ámbito geográfico: Perú
- Divisa: PEN
- Costes indirectos: 3.00 %
- Gastos generales: 13.00 %
- Beneficio industrial: 6.00 %
- IVA: 18.00 %

## Q Techos

### QU Componentes de techos inclinados y curvas

#### QUO De planchas de poliéster

**QUO011** m Punto singular para techo inclinado de poliéster.
Cumbrera para techo inclinado, con una pendiente mayor del 10%, con caballetes de poliéster, con alas adaptables a cualquier ángulo, color marfil RAL 1015. Incluso accesorios de fijación de las piezas a las placas.
Criterio de valoración económica: El precio no incluye la superficie soporte.
Incluye: Replanteo y colocación de las piezas de remate sobre las planchas de techo. Fijación de las piezas a las placas.
Criterio de medición de proyecto: Longitud medida según documentación gráfica de Proyecto, incrementada en 5 cm a cada lado.
Criterio de medición de obra: Se medirá la longitud realmente ejecutada según especificaciones de Proyecto, incluyendo las entregas en los apoyos.

| Código | Ud | Descripción | Rendimiento | Precio | Importe |
|---|---|---|---|---|---|
| mt13lpo135f | m | Caballete de poliéster, con alas adaptables a cualquier ángulo, color marfil RAL 1015, para techos de placas. (material) | 1.000 | 64.02 | 64.02 |
| mt13lpo032c | Ud | Clavo, para fijación sobre soporte de madera. (material) | 0.250 | 0.25 | 0.06 |
| op00ciz010 |  | Cizalla. | 1.000 | 0.00 | 0.00 |
| op00roe010 |  | Roedora. | 1.000 | 0.00 | 0.00 |
| mo051 | h | Operario en fachadas y techos de paneles metálicos. (mano de obra) | 0.121 | 32.15 | 3.89 |
| mo098 | h | Oficial en fachadas y techos de paneles metálicos. (mano de obra) | 0.121 | 21.72 | 2.63 |
| % | % | Herramientas | 2 % | 70.60 | 1.41 |
|  |  | Costes directos |  |  | 72.01 |
