# Piezas especiales para techo inclinado de plancha perfilada de zinc

- Propiedad del archivo: CYPE INGENIEROS, S.A.
- Formato: FIEBDC-3/2002
- Ámbito geográfico: Perú
- Divisa: PEN
- Costes indirectos: 3.00 %
- Gastos generales: 13.00 %
- Beneficio industrial: 6.00 %
- IVA: 18.00 %

## Q Techos

### QU Componentes de techos inclinados y curvas

#### QUZ De bandejas de zinc

**QUZ012** Ud Piezas especiales para techo inclinado de plancha perfilada de zinc.
Beata de ventilación triangular, de zinc, de 0,80 mm de espesor, 250 mm de anchura y 260 mm de longitud, acabado prepatinado, color gris, para techo inclinado, con una pendiente mayor del 10%. Colocación en obra: mediante soldadura.
Incluye: Replanteo y colocación de las piezas especiales. Fijación mediante soldadura.
Criterio de medición de proyecto: Número de unidades previstas, según documentación gráfica de Proyecto.
Criterio de medición de obra: Se medirá el número de unidades realmente ejecutadas según especificaciones de Proyecto.

| Código | Ud | Descripción | Rendimiento | Precio | Importe |
|---|---|---|---|---|---|
| mt42sva940k | Ud | Beata de ventilación triangular, de zinc, de 0,8 mm de espesor, 250 mm de anchura y 260 mm de longitud, acabado prepatinado, color gris y con una superficie de las aberturas de ventilación de 85 cm²; para colocar en obra mediante soldadura. (material) | 1.000 | 172.10 | 172.10 |
| mq08sol020 | h | Equipo y elementos auxiliares para soldadura eléctrica. (maquinaria) | 0.012 | 10.32 | 0.12 |
| mo019 | h | Operario soldador. (mano de obra) | 0.013 | 31.70 | 0.41 |
| mo051 | h | Operario en fachadas y techos de paneles metálicos. (mano de obra) | 0.270 | 32.15 | 8.68 |
| mo098 | h | Oficial en fachadas y techos de paneles metálicos. (mano de obra) | 0.135 | 21.72 | 2.93 |
| % | % | Herramientas | 2 % | 184.24 | 3.68 |
|  |  | Costes directos |  |  | 187.92 |
