# Enchapado con placas de piedra natural fijadas con adhesivo cementoso y grapas de anclaje

- Propiedad del archivo: CYPE INGENIEROS, S.A.
- Formato: FIEBDC-3/2002
- Ámbito geográfico: Perú
- Divisa: PEN
- Costes indirectos: 3.00 %
- Gastos generales: 13.00 %
- Beneficio industrial: 6.00 %
- IVA: 18.00 %

## R Revestimientos

### RA De piezas rígidas en paramentos verticales

#### RAP De piedra natural

**RAP007** m² Enchapado con placas de piedra natural fijadas con adhesivo cementoso y grapas de anclaje.
Enchapado con placas mecanizadas de granito Gris Quintana, acabado pulido, de 60x40x3 cm, recibido con adhesivo cementoso mejorado, C2 TE, con deslizamiento reducido y tiempo abierto ampliado, gris. Rejuntado con mortero de juntas cementoso, CG1, para junta mínima (entre 1,5 y 3 mm), con la misma tonalidad de las piezas. Incluso grapas de anclaje de acero inoxidable, cajas en muro, cortes, ingletes, juntas y piezas especiales.
Incluye: Limpieza y humectación del paramento a revestir. Colocación y aplomado de miras de referencia. Tendido de hilos entre miras. Preparación de la piedra natural, salpicándola con lechada de cemento y arena por la cara interior. Colocación de las grapas de anclaje. Colocación de las plaquetas. Comprobación del aplomado, nivel y alineación de la hilada de plaquetas. Rejuntado. Limpieza final del paramento.
Criterio de medición de proyecto: Superficie medida según documentación gráfica de Proyecto, deduciendo los huecos de superficie mayor de 1 m², añadiendo a cambio la superficie de la parte interior del hueco, correspondiente al desarrollo de jambas y dinteles. No se ha incrementado el metrado por roturas y recortes, ya que en la descomposición se ha considerado un 5% más de piezas.
Criterio de medición de obra: Se medirá la superficie realmente ejecutada según especificaciones de Proyecto, deduciendo los huecos de superficie mayor de 1 m², añadiendo a cambio la superficie de la parte interior del hueco, correspondiente al desarrollo de jambas y dinteles.

| Código | Ud | Descripción | Rendimiento | Precio | Importe |
|---|---|---|---|---|---|
| mt18bgn010amc | m² | Placa mecanizada de granito nacional, Gris Quintana, 60x40x3 cm, acabado pulido. (material) | 1.050 | 260.06 | 273.06 |
| mt19paj010 | Ud | Kit de fijación formado por grapas de anclaje de acero inoxidable de 5 mm y tornillos, en enchapado de paramentos con materiales pétreos. (material) | 1.000 | 16.21 | 16.21 |
| mt09mcr021q | kg | Adhesivo cementoso mejorado, C2 TE, con deslizamiento reducido y tiempo abierto ampliado, color gris. (material) | 2.500 | 1.82 | 4.55 |
| mt09mcr060c | kg | Mortero de juntas cementoso, CG1, para junta mínima entre 1,5 y 3 mm. (material) | 0.100 | 2.12 | 0.21 |
| op00sie030 |  | Sierra de disco de diamante, para mesa de trabajo, de corte húmedo. | 1.000 | 0.00 | 0.00 |
| op00tal010 |  | Taladro. | 1.000 | 0.00 | 0.00 |
| mo022 | h | Operario de cantera. (mano de obra) | 1.754 | 31.29 | 54.88 |
| mo060 | h | Oficial de cantera. (mano de obra) | 0.877 | 21.72 | 19.05 |
| % | % | Herramientas | 2 % | 367.96 | 7.36 |
|  |  | Costes directos |  |  | 375.32 |
