# Revestimiento mural con plancha de aluminio

- Propiedad del archivo: CYPE INGENIEROS, S.A.
- Formato: FIEBDC-3/2002
- Ámbito geográfico: Perú
- Divisa: PEN
- Costes indirectos: 3.00 %
- Gastos generales: 13.00 %
- Beneficio industrial: 6.00 %
- IVA: 18.00 %

## R Revestimientos

### RD Decorativos

#### RDE Metálicos

**RDE020** m² Revestimiento mural con plancha de aluminio.
Revestimiento mural con plancha de aluminio anodizado natural, de 1,2 mm de espesor, Colocación en obra: con tornillos de acero galvanizado sobre subestructura soporte formada por perfiles omega de acero galvanizado, de 85 mm de anchura, con una separación de 600 mm. Incluso anclajes mecánicos para la fijación de la subestructura soporte.
Incluye: Limpieza y preparación de la superficie soporte. Replanteo. Fijación de los perfiles sobre el paramento. Corte y preparación del revestimiento. Colocación y fijación del revestimiento. Resolución de encuentros y puntos singulares.
Criterio de medición de proyecto: Superficie medida según documentación gráfica de Proyecto, deduciendo los huecos de superficie mayor de 2 m².
Criterio de medición de obra: Se medirá la superficie realmente ejecutada según especificaciones de Proyecto, deduciendo los huecos de superficie mayor de 2 m².

| Código | Ud | Descripción | Rendimiento | Precio | Importe |
|---|---|---|---|---|---|
| mt29pme030a | m | Perfil omega de acero galvanizado, de 85 mm de anchura. (material) | 1.660 | 7.32 | 12.15 |
| mt26aaa033a | Ud | Anclaje mecánico con tarugo de nylon y tornillo de acero galvanizado, de cabeza avellanada. (material) | 12.000 | 1.00 | 12.00 |
| mt29pme020d | m² | Plancha de aluminio anodizado natural, de 1,2 mm de espesor, para revestimiento de paramentos verticales interiores. (material) | 1.050 | 208.98 | 219.43 |
| mt29pme040a | Ud | Tornillo de acero galvanizado. (material) | 9.330 | 1.18 | 11.01 |
| mo018 | h | Operario carpintero metálico. (mano de obra) | 0.396 | 31.89 | 12.63 |
| mo059 | h | Oficial carpintero metálico. (mano de obra) | 0.396 | 21.90 | 8.67 |
| % | % | Herramientas | 2 % | 275.89 | 5.52 |
|  |  | Costes directos |  |  | 281.41 |
