# Revestimiento mural interior con plancha de acero laminado en caliente

- Propiedad del archivo: CYPE INGENIEROS, S.A.
- Formato: FIEBDC-3/2002
- Ámbito geográfico: Perú
- Divisa: PEN
- Costes indirectos: 3.00 %
- Gastos generales: 13.00 %
- Beneficio industrial: 6.00 %
- IVA: 18.00 %

## R Revestimientos

### RD Decorativos

#### RDE Metálicos

**RDE030** m² Revestimiento mural interior con plancha de acero laminado en caliente.
Revestimiento mural interior con plancha de acero laminado en caliente S275JR, de 6 mm de espesor, acabado galvanizado en caliente, con tratamiento anticorrosión C4 para un grado de durabilidad M, según ISO 12944-1. Colocación en obra: sistema de fijación oculta con tornillos de acero galvanizado sobre subestructura soporte formada por perfiles de acero laminado de 40x20 mm, acabado galvanizado en caliente, con una separación de 600 mm. Incluso anclajes mecánicos para la fijación de la subestructura soporte al paramento.
Incluye: Limpieza y preparación de la superficie soporte. Replanteo. Fijación de los perfiles sobre el paramento. Corte y preparación del revestimiento. Colocación y fijación del revestimiento. Resolución de encuentros y puntos singulares.
Criterio de medición de proyecto: Superficie medida según documentación gráfica de Proyecto, deduciendo los huecos de superficie mayor de 2 m².
Criterio de medición de obra: Se medirá la superficie realmente ejecutada según especificaciones de Proyecto, deduciendo los huecos de superficie mayor de 2 m².

| Código | Ud | Descripción | Rendimiento | Precio | Importe |
|---|---|---|---|---|---|
| mt07ala010ddc | kg | Acero laminado S275JR, en perfiles laminados en caliente, piezas simples, para aplicaciones estructurales, de las series L, LD, T, redondo, cuadrado, rectangular o pletina, acabado galvanizado en caliente. Trabajado y montado en taller, para colocar con uniones atornilladas en obra. (material) | 1.660 | 9.64 | 16.00 |
| mt26aaa033a | Ud | Anclaje mecánico con tarugo de nylon y tornillo de acero galvanizado, de cabeza avellanada. (material) | 12.000 | 1.00 | 12.00 |
| mt29pme050f | kg | Plancha de acero laminado en caliente S275JR, de 6 mm de espesor, acabado galvanizado en caliente. (material) | 49.500 | 4.53 | 224.24 |
| mt29pme055 | m² | Tratamiento anticorrosión C4 para un grado de durabilidad M, según ISO 12944-1, compuesto de limpieza y desengrasado de la superficie con detergente y agua a presión (15-20 MPa) y aclarado posterior; posterior aplicación de una doble capa intermedia de pintura epoxi, de al menos 180 micras de espesor, y una capa de acabado a base de poliuretano, de al menos 60 micras de espesor, color a elegir. (material) | 2.050 | 51.89 | 106.37 |
| mt29pme040a | Ud | Tornillo de acero galvanizado. (material) | 9.330 | 1.18 | 11.01 |
| mo018 | h | Operario carpintero metálico. (mano de obra) | 1.026 | 33.30 | 34.17 |
| mo059 | h | Oficial carpintero metálico. (mano de obra) | 1.026 | 22.87 | 23.46 |
| % | % | Herramientas | 2 % | 427.25 | 8.55 |
|  |  | Costes directos |  |  | 435.80 |
