# Trampilla para trasdosado de placas de yeso laminado. Sistema "KNAUF"

- Propiedad del archivo: CYPE INGENIEROS, S.A.
- Formato: FIEBDC-3/2002
- Ámbito geográfico: Perú
- Divisa: PEN
- Costes indirectos: 3.00 %
- Gastos generales: 13.00 %
- Beneficio industrial: 6.00 %
- IVA: 18.00 %

## R Revestimientos

### RR Sistema Drywall en paredes

#### RRY De placas de yeso laminado

**RRY021** Ud Trampilla para trasdosado de placas de yeso laminado. Sistema "KNAUF".
Trampilla de registro gama Metálica, Metálica blanca, sistema E104 "KNAUF", de 400x400 mm, formada por marco de aluminio y puerta de aluminio, para trasdosado de placas de yeso laminado. Incluso accesorios de montaje.
Criterio de valoración económica: El precio incluye la resolución de encuentros y puntos singulares.
Incluye: Marcado y corte de la placa de yeso laminado. Colocación de la trampilla.
Criterio de medición de proyecto: Número de unidades previstas, según documentación gráfica de Proyecto.
Criterio de medición de obra: Se medirá el número de unidades realmente colocadas según especificaciones de Proyecto.

| Código | Ud | Descripción | Rendimiento | Precio | Importe |
|---|---|---|---|---|---|
| mt12ppk060cbcaac | Ud | Trampilla de registro gama Metálica, Metálica blanca, sistema E104 "KNAUF", de 400x400 mm, formada por marco de aluminio y puerta de aluminio. (material) | 1.000 | 89.16 | 89.16 |
| op00fre010 |  | Fresadora. | 0.100 | 0.00 | 0.00 |
| op00ato010 |  | Atornillador. | 0.100 | 0.00 | 0.00 |
| mo053 | h | Operario en mamparas y sistemas de placas. (mano de obra) | 0.149 | 32.15 | 4.79 |
| mo100 | h | Oficial en mamparas y sistemas de placas. (mano de obra) | 0.149 | 21.72 | 3.24 |
| % | % | Herramientas | 2 % | 97.19 | 1.94 |
|  |  | Costes directos |  |  | 99.13 |
