# Trampilla para trasdosado de placas de yeso laminado. Sistema "KNAUF"

- Propiedad del archivo: CYPE INGENIEROS, S.A.
- Formato: FIEBDC-3/2002
- Ámbito geográfico: Perú
- Divisa: PEN
- Costes indirectos: 3.00 %
- Gastos generales: 13.00 %
- Beneficio industrial: 6.00 %
- IVA: 18.00 %

## R Revestimientos

### RR Sistema Drywall en paredes

#### RRY De placas de yeso laminado

**RRY021** Ud Trampilla para trasdosado de placas de yeso laminado. Sistema "KNAUF".
Trampilla de registro gama Básica, Plus 2x12,5, sistema E102.b "KNAUF", de 300x300 mm, formada por marco de aluminio y puerta de placa de yeso laminado (2 impregnada (H1), de 12,5 mm de espesor cada placa), para trasdosado de placas de yeso laminado. Incluso accesorios de montaje.
Criterio de valoración económica: El precio incluye la resolución de encuentros y puntos singulares.
Incluye: Marcado y corte de la placa de yeso laminado. Colocación de la trampilla.
Criterio de medición de proyecto: Número de unidades previstas, según documentación gráfica de Proyecto.
Criterio de medición de obra: Se medirá el número de unidades realmente colocadas según especificaciones de Proyecto.

| Código | Ud | Descripción | Rendimiento | Precio | Importe |
|---|---|---|---|---|---|
| mt12ppk060aeegbb | Ud | Trampilla de registro gama Básica, Plus 2x12,5, sistema E102.b "KNAUF", de 300x300 mm, formada por marco de aluminio y puerta de placa de yeso laminado (2 impregnada (H1), de 12,5 mm de espesor cada placa). (material) | 1.000 | 143.91 | 143.91 |
| op00fre010 |  | Fresadora. | 0.100 | 0.00 | 0.00 |
| op00ato010 |  | Atornillador. | 0.100 | 0.00 | 0.00 |
| mo053 | h | Operario en mamparas y sistemas de placas. (mano de obra) | 0.149 | 32.15 | 4.79 |
| mo100 | h | Oficial en mamparas y sistemas de placas. (mano de obra) | 0.149 | 21.72 | 3.24 |
| % | % | Herramientas | 2 % | 151.94 | 3.04 |
|  |  | Costes directos |  |  | 154.98 |
