# Consolidación de pavimento cerámico

- Propiedad del archivo: CYPE INGENIEROS, S.A.
- Formato: FIEBDC-3/2002
- Ámbito geográfico: Perú
- Divisa: PEN
- Costes indirectos: 3.00 %
- Gastos generales: 13.00 %
- Beneficio industrial: 6.00 %
- IVA: 18.00 %

## R Revestimientos

### RS Pisos

#### RSY Reparaciones

**RSY022** m² Consolidación de pavimento cerámico.
Consolidación de pavimento cerámico, en estado de conservación bueno, mediante aplicación de mineralizador de base hidrófuga transpirable como protector de superficie y una mano de cera natural de abeja como tratamiento protector y decorativo. Incluso limpieza, eliminación de incrustaciones mediante la utilización de escalpelo.
Incluye: Limpieza y preparación de la superficie soporte. Aplicación del mineralizador. Aplicación de una mano de acabado.
Criterio de medición de proyecto: Superficie medida según documentación gráfica de Proyecto.
Criterio de medición de obra: Se medirá la superficie realmente ejecutada según especificaciones de Proyecto.

| Código | Ud | Descripción | Rendimiento | Precio | Importe |
|---|---|---|---|---|---|
| mt08lim090a | kg | Cera natural de abeja, para encerado de suelos. (material) | 0.100 | 23.31 | 2.33 |
| mt27pfj150 | kg | Mineralizador de base hidrófuga transpirable. (material) | 0.150 | 20.34 | 3.05 |
| mt08aaa010a | m³ | Agua. (material) | 0.050 | 4.66 | 0.23 |
| mo020 | h | Operario de construcción. (mano de obra) | 0.293 | 31.29 | 9.17 |
| mo113 | h | Peón de construcción. (mano de obra) | 0.146 | 20.92 | 3.05 |
| % | % | Herramientas | 2 % | 17.83 | 0.36 |
|  |  | Costes directos |  |  | 18.19 |
