# Trampilla para cielo raso continuo de placas de yeso laminado. Sistema "PLACO"

- Propiedad del archivo: CYPE INGENIEROS, S.A.
- Formato: FIEBDC-3/2002
- Ámbito geográfico: Perú
- Divisa: PEN
- Costes indirectos: 3.00 %
- Gastos generales: 13.00 %
- Beneficio industrial: 6.00 %
- IVA: 18.00 %

## R Revestimientos

### RT Cielos rasos en interiores

#### RTC Continuos, de placas de yeso laminado

**RTC019** Ud Trampilla para cielo raso continuo de placas de yeso laminado. Sistema "PLACO".
Trampilla de registro Gyptone Access Quattro 42 "PLACO", de 600x600 mm, formada por marco y tapa de 510x510 mm, para cielo raso continuo de placas de yeso laminado perforadas fonoabsorbentes Gyptone Continuo. Incluso fijaciones, elementos de suspensión, tornillería, tratamiento de juntas y accesorios de montaje.
Incluye: Marcado y corte de la placa de yeso laminado. Colocación y atornillado de los perfiles. Colocación y atornillado del marco. Resolución de encuentros y puntos singulares. Tratamiento de juntas. Colocación de la tapa.
Criterio de medición de proyecto: Número de unidades previstas, según documentación gráfica de Proyecto.
Criterio de medición de obra: Se medirá el número de unidades realmente colocadas según especificaciones de Proyecto.

| Código | Ud | Descripción | Rendimiento | Precio | Importe |
|---|---|---|---|---|---|
| mt12plp010 | m | Perfil de acero galvanizado, F-530 "PLACO", fabricado mediante laminación en frío, de 3000 mm de longitud, 45x16 mm de sección y 0,6 mm de espesor, para la realización de trasdosados autoportantes y techos. (material) | 1.200 | 6.43 | 7.72 |
| mt12plt010c | Ud | Tornillo autorroscante TTPC 35 "PLACO", con cabeza de trompeta, de 35 mm de longitud, para instalación de placas de yeso laminado sobre perfiles de espesor inferior a 6 mm. (material) | 26.000 | 0.06 | 1.56 |
| mt12pla020c | Ud | Trampilla de registro Gyptone Access Quattro 42 "PLACO", de 600x600 mm, formada por marco y tapa de 510x510 mm. (material) | 1.000 | 557.30 | 557.30 |
| mt12plm010a | kg | Pasta de secado en polvo SN "PLACO"; Euroclase A2-s1, d0 de reacción al fuego, rango de temperatura de trabajo de 5 a 30°C, para aplicación manual con cinta de juntas; para el tratamiento de las juntas de las placas de yeso laminado. (material) | 0.300 | 4.15 | 1.25 |
| mt12plj010a | m | Cinta microperforada de papel "PLACO", de 50 mm de anchura, para acabado de juntas de placas de yeso laminado. (material) | 1.200 | 0.20 | 0.24 |
| op00fre010 |  | Fresadora. | 0.100 | 0.00 | 0.00 |
| op00ato010 |  | Atornillador. | 0.100 | 0.00 | 0.00 |
| mo015 | h | Operario de montaje de cielos rasos. (mano de obra) | 0.999 | 32.15 | 32.12 |
| mo082 | h | Oficial de montaje de cielos rasos. (mano de obra) | 0.500 | 21.72 | 10.86 |
| % | % | Herramientas | 2 % | 611.05 | 12.22 |
|  |  | Costes directos |  |  | 623.27 |
