# Trampilla para cielo raso continuo de placas de yeso laminado. Sistema "KNAUF"

- Propiedad del archivo: CYPE INGENIEROS, S.A.
- Formato: FIEBDC-3/2002
- Ámbito geográfico: Perú
- Divisa: PEN
- Costes indirectos: 3.00 %
- Gastos generales: 13.00 %
- Beneficio industrial: 6.00 %
- IVA: 18.00 %

## R Revestimientos

### RT Cielos rasos en interiores

#### RTC Continuos, de placas de yeso laminado

**RTC021** Ud Trampilla para cielo raso continuo de placas de yeso laminado. Sistema "KNAUF".
Trampilla de registro gama Cortafuego, Cortafuego Tec EI 90 37,5, sistema E154.a "KNAUF", de 800x800 mm, formada por marco de acero y puerta de placa de yeso laminado (3 cortafuego (DF), de 12,5 mm de espesor cada placa), para cielo raso continuo de placas de yeso laminado. Incluso accesorios de montaje.
Incluye: Marcado y corte de la placa de yeso laminado. Colocación de la trampilla. Resolución de encuentros y puntos singulares.
Criterio de medición de proyecto: Número de unidades previstas, según documentación gráfica de Proyecto.
Criterio de medición de obra: Se medirá el número de unidades realmente colocadas según especificaciones de Proyecto.

| Código | Ud | Descripción | Rendimiento | Precio | Importe |
|---|---|---|---|---|---|
| mt12ppk060dmjpbi | Ud | Trampilla de registro gama Cortafuego, Cortafuego Tec EI 90 37,5, sistema E154.a "KNAUF", de 800x800 mm, formada por marco de acero y puerta de placa de yeso laminado (3 cortafuego (DF), de 12,5 mm de espesor cada placa). (material) | 1.000 | 1563.85 | 1563.85 |
| op00fre010 |  | Fresadora. | 0.100 | 0.00 | 0.00 |
| mo015 | h | Operario de montaje de cielos rasos. (mano de obra) | 0.428 | 32.15 | 13.76 |
| mo082 | h | Oficial de montaje de cielos rasos. (mano de obra) | 0.214 | 21.72 | 4.65 |
| % | % | Herramientas | 2 % | 1582.26 | 31.65 |
|  |  | Costes directos |  |  | 1613.91 |
