# Cielo raso continuo de placas de silicato cálcico

- Propiedad del archivo: CYPE INGENIEROS, S.A.
- Formato: FIEBDC-3/2002
- Ámbito geográfico: Perú
- Divisa: PEN
- Costes indirectos: 3.00 %
- Gastos generales: 13.00 %
- Beneficio industrial: 6.00 %
- IVA: 18.00 %

## R Revestimientos

### RT Cielos rasos en interiores

#### RTS Continuos, de placas de silicato cálcico

**RTS005** m² Cielo raso continuo de placas de silicato cálcico.
Cielo raso continuo suspendido, liso, 20+20+20+54, situado a una altura menor de 4 m, resistencia al fuego EI 180, constituido por: ESTRUCTURA: estructura metálica de acero galvanizado de maestras primarias 60/27 mm con una modulación de 600 mm y suspendidas de la losa o elemento soporte de concreto con cuelgues, seguros para la fijación de los cuelgues, conexiones superiores para fijar las varillas a los cuelgues y varillas cada 1200 mm, y maestras secundarias fijadas perpendicularmente a las maestras primarias con conectores tipo caballete con una modulación de 1000 mm; PLACAS: tres capas de placas de silicato cálcico, de 1200x2500 mm y 20 mm de espesor, con los bordes cuadrados. Incluso fijaciones para el anclaje de los perfiles, tornillería para la fijación de las placas, pasta para el tratamiento de juntas, manta de silicato y accesorios de montaje.
Incluye: Replanteo de los ejes de la estructura metálica. Nivelación y fijación de los perfiles perimetrales. Señalización de los puntos de anclaje a la losa o elemento soporte. Nivelación y suspensión de los perfiles primarios y secundarios de la estructura. Corte de las placas. Fijación de las placas. Resolución de encuentros y puntos singulares. Tratamiento de juntas. Sellado de encuentros.
Criterio de medición de proyecto: Superficie medida entre paramentos, según documentación gráfica de Proyecto, sin descontar huecos para instalaciones.
Criterio de medición de obra: Se medirá la superficie realmente ejecutada según especificaciones de Proyecto, sin deducir los huecos de superficie menor de 1 m².

| Código | Ud | Descripción | Rendimiento | Precio | Importe |
|---|---|---|---|---|---|
| mt12psg160d | m | Perfil en L, de acero galvanizado, de 30 mm. (material) | 0.400 | 3.17 | 1.27 |
| mt12psg220 | Ud | Fijación compuesta por tarugo y tornillo 5x27. (material) | 2.400 | 0.24 | 0.58 |
| mt12psg081a | Ud | Tornillo autoperforante 3,5x9,5 mm. (material) | 4.000 | 0.04 | 0.16 |
| mt12psg210a | Ud | Cuelgue para cielos rasos suspendidos. (material) | 1.200 | 1.34 | 1.61 |
| mt12psg210b | Ud | Seguro para la fijación del cuelgue, en cielos rasos suspendidos. (material) | 1.200 | 0.15 | 0.18 |
| mt12psg210c | Ud | Conexión superior para fijar la varilla al cuelgue, en cielos rasos suspendidos. (material) | 1.200 | 2.05 | 2.46 |
| mt12psg050c | m | Maestra 60/27 de plancha de acero galvanizado, de ancho 60 mm. (material) | 3.900 | 3.08 | 12.01 |
| mt12pek020la | Ud | Conector, para maestra 60/27. (material) | 0.800 | 0.70 | 0.56 |
| mt12pek020da | Ud | Conector tipo caballete, para maestra 60/27. (material) | 3.400 | 0.84 | 2.86 |
| mt12plo010ak | m² | Placa de silicato cálcico, de 1200x2500 mm y 20 mm de espesor, con los bordes cuadrados; Euroclase A1 de reacción al fuego. (material) | 3.150 | 102.60 | 323.19 |
| mt12psg081d | Ud | Tornillo autoperforante 3,5x35 mm. (material) | 20.000 | 0.04 | 0.80 |
| mt12psg081g | Ud | Tornillo autoperforante 4,2x70 mm. (material) | 20.000 | 0.12 | 2.40 |
| mt12ppo010a | kg | Pasta de juntas. (material) | 0.250 | 6.15 | 1.54 |
| mt41php100a | m² | Manta de silicato. (material) | 0.050 | 6.20 | 0.31 |
| op00fre010 |  | Fresadora. | 1.000 | 0.00 | 0.00 |
| op00ato010 |  | Atornillador. | 1.000 | 0.00 | 0.00 |
| mo015 | h | Operario de montaje de cielos rasos. (mano de obra) | 1.256 | 32.15 | 40.38 |
| mo082 | h | Oficial de montaje de cielos rasos. (mano de obra) | 1.256 | 21.72 | 27.28 |
| % | % | Herramientas | 2 % | 417.59 | 8.35 |
|  |  | Costes directos |  |  | 425.94 |
