# Guardavivos metálico

- Propiedad del archivo: CYPE INGENIEROS, S.A.
- Formato: FIEBDC-3/2002
- Ámbito geográfico: Perú
- Divisa: PEN
- Costes indirectos: 3.00 %
- Gastos generales: 13.00 %
- Beneficio industrial: 6.00 %
- IVA: 18.00 %

## R Revestimientos

### RY Preparaciones, protecciones, reparaciones y refuerzos de revestimientos

#### RYA Protección de aristas

**RYA010** m Guardavivos metálico.
Guardavivos de aluminio, de 5 mm de espesor y 25 mm de desarrollo, para la protección de aristas en revestimientos de mortero, aplicados sobre paramentos interiores.
Incluye: Replanteo. Corte de las piezas. Fijación.
Criterio de medición de proyecto: Longitud medida según documentación gráfica de Proyecto.
Criterio de medición de obra: Se medirá la longitud realmente ejecutada según especificaciones de Proyecto.

| Código | Ud | Descripción | Rendimiento | Precio | Importe |
|---|---|---|---|---|---|
| mt28vye040a | m | Guardavivos de aluminio, de 5 mm de espesor y 25 mm de desarrollo, para la protección de aristas. (material) | 1.020 | 7.22 | 7.36 |
| mo021 | h | Operario albañil. (mano de obra) | 0.082 | 31.29 | 2.57 |
| mo114 | h | Peón albañil. (mano de obra) | 0.041 | 20.92 | 0.86 |
| % | % | Herramientas | 2 % | 10.79 | 0.22 |
|  |  | Costes directos |  |  | 11.01 |
