# Preparación de superficie de concreto en vigas y columnas mediante proyección en seco de material abrasivo

- Propiedad del archivo: CYPE INGENIEROS, S.A.
- Formato: FIEBDC-3/2002
- Ámbito geográfico: Perú
- Divisa: PEN
- Costes indirectos: 3.00 %
- Gastos generales: 13.00 %
- Beneficio industrial: 6.00 %
- IVA: 18.00 %

## R Revestimientos

### RY Preparaciones, protecciones, reparaciones y refuerzos de revestimientos

#### RYP Preparaciones

**RYP105** m² Preparación de superficie de concreto en vigas y columnas mediante proyección en seco de material abrasivo.
Preparación de superficie de concreto en vigas y columnas, mediante proyección en seco de material abrasivo formado por partículas de silicato de aluminio, eliminando contaminantes, capas de mortero de cemento y partículas sueltas del soporte.
Incluye: Montaje de la protección contra el polvo. Montaje y preparación del equipo. Aplicación mecánica del chorro de abrasivo. Desmontaje del equipo. Limpieza de la superficie soporte. Retirada y acopio del material proyectado y los restos generados. Carga del material proyectado y los restos generados sobre camión o contenedor.
Criterio de medición de proyecto: Superficie medida según documentación gráfica de Proyecto.
Criterio de medición de obra: Se medirá la superficie realmente ejecutada según especificaciones de Proyecto.

| Código | Ud | Descripción | Rendimiento | Precio | Importe |
|---|---|---|---|---|---|
| mt08lim010a | kg | Abrasivo para limpieza mediante chorro a presión, formado por partículas de silicato de aluminio. (material) | 2.200 | 0.78 | 1.72 |
| mq08lch010 | h | Equipo de chorro de arena a presión. (maquinaria) | 0.139 | 9.65 | 1.34 |
| mq08gel010k | h | Grupo electrógeno insonorizado, trifásico, de 45 kVA de potencia. (maquinaria) | 0.139 | 16.22 | 2.25 |
| mo112 | h | Peón especializado de construcción. (mano de obra) | 0.163 | 21.26 | 3.47 |
| mo113 | h | Peón de construcción. (mano de obra) | 0.163 | 20.92 | 3.41 |
| % | % | Herramientas | 2 % | 12.19 | 0.24 |
|  |  | Costes directos |  |  | 12.43 |
