# Reparación de grieta en revestimiento de mortero, con fragua elástica

- Propiedad del archivo: CYPE INGENIEROS, S.A.
- Formato: FIEBDC-3/2002
- Ámbito geográfico: Perú
- Divisa: PEN
- Costes indirectos: 3.00 %
- Gastos generales: 13.00 %
- Beneficio industrial: 6.00 %
- IVA: 18.00 %

## R Revestimientos

### RY Preparaciones, protecciones, reparaciones y refuerzos de revestimientos

#### RYY Reparaciones

**RYY022** m Reparación de grieta en revestimiento de mortero, con fragua elástica.
Reparación de grieta en revestimiento de mortero sobre el paramento vertical exterior mediante el sellado con fragua elástica con fibras, presionando el producto hacia el interior de la grieta con una espátula. Incluso apertura de la grieta en forma de V mediante el picado de los bordes con plana, eliminación del material suelto y no consolidado, limpieza en seco con cepillo, lijado para eliminar imperfecciones, retirada y carga manual de escombros sobre camión o contenedor.
Incluye: Preparación de la grieta. Aplicación de la fragua. Lijado. Limpieza de los restos de obra. Carga de escombros sobre camión o contenedor.
Criterio de medición de proyecto: Longitud medida según documentación gráfica de Proyecto.
Criterio de medición de obra: Se medirá la longitud realmente ejecutada según especificaciones de Proyecto.

| Código | Ud | Descripción | Rendimiento | Precio | Importe |
|---|---|---|---|---|---|
| mt15dag505a | kg | Fragua elástica con fibras a base de polímeros especiales en emulsión acuosa y agregados seleccionados, color blanco. (material) | 0.150 | 74.14 | 11.12 |
| mo038 | h | Operario pintor. (mano de obra) | 0.204 | 31.29 | 6.38 |
| mo076 | h | Oficial pintor. (mano de obra) | 0.204 | 21.72 | 4.43 |
| % | % | Herramientas | 2 % | 21.93 | 0.44 |
|  |  | Costes directos |  |  | 22.37 |
