# Plato de ducha de porcelana sanitaria

- Propiedad del archivo: CYPE INGENIEROS, S.A.
- Formato: FIEBDC-3/2002
- Ámbito geográfico: Perú
- Divisa: PEN
- Costes indirectos: 3.00 %
- Gastos generales: 13.00 %
- Beneficio industrial: 6.00 %
- IVA: 18.00 %

## S Señalización y amoblamiento

### SA Aparatos sanitarios

#### SAD Duchas

**SAD015** Ud Plato de ducha de porcelana sanitaria.
Plato de ducha de porcelana sanitaria, gama alta, color, 120x75x6,5 cm. Incluso silicona para sellado de juntas.
Criterio de valoración económica: El precio no incluye la grifería.
Incluye: Replanteo. Colocación y fijación del aparato. Montaje del desagüe. Conexión a la red de evacuación. Comprobación de su correcto funcionamiento. Sellado de juntas.
Criterio de medición de proyecto: Número de unidades previstas, según documentación gráfica de Proyecto.
Criterio de medición de obra: Se medirá el número de unidades realmente colocadas según especificaciones de Proyecto.

| Código | Ud | Descripción | Rendimiento | Precio | Importe |
|---|---|---|---|---|---|
| mt30pps030I | Ud | Plato de ducha extraplano de porcelana sanitaria, gama alta, color, de 120x75x6,5 cm. (material) | 1.000 | 1655.61 | 1655.61 |
| mt30dpd010c | Ud | Desagüe para plato de ducha con orificio de 90 mm. (material) | 1.000 | 346.03 | 346.03 |
| mt30www005 | Ud | Cartucho de 300 ml de silicona ácida monocomponente, fungicida, para sellado de juntas en ambientes húmedos. (material) | 0.036 | 38.10 | 1.37 |
| mo008 | h | Operario plomero. (mano de obra) | 1.537 | 32.15 | 49.41 |
| % | % | Herramientas | 2 % | 2052.42 | 41.05 |
|  |  | Costes directos |  |  | 2093.47 |
