# Lavavajillas

- Propiedad del archivo: CYPE INGENIEROS, S.A.
- Formato: FIEBDC-3/2002
- Ámbito geográfico: Perú
- Divisa: PEN
- Costes indirectos: 3.00 %
- Gastos generales: 13.00 %
- Beneficio industrial: 6.00 %
- IVA: 18.00 %

## S Señalización y amoblamiento

### SC Cocinas/galerías

#### SCE Electrodomésticos

**SCE010** Ud Lavavajillas.
Lavavajillas integrable, de 598 mm de anchura, 815 mm de altura y 550 mm de profundidad, color blanco, con capacidad para 12 cubiertos, consumo de energía por 100 ciclos del programa Eco 92 kWh, consumo de agua del programa Eco 10,5 l, índice de eficiencia energética EEI entre 50 y 56, emisión de ruido aéreo entre 45 y 51 dBA.
Incluye: Replanteo. Colocación del aparato. Conexión a la red de evacuación. Conexión a la red eléctrica. Comprobación de su correcto funcionamiento.
Criterio de medición de proyecto: Número de unidades previstas, según documentación gráfica de Proyecto.
Criterio de medición de obra: Se medirá el número de unidades realmente colocadas según especificaciones de Proyecto.

| Código | Ud | Descripción | Rendimiento | Precio | Importe |
|---|---|---|---|---|---|
| mt32lav010mbqt | Ud | Lavavajillas integrable, de 598 mm de anchura, 815 mm de altura y 550 mm de profundidad, color blanco, con capacidad para 12 cubiertos, consumo de energía por 100 ciclos del programa Eco 92 kWh, consumo de agua del programa Eco 10,5 l, índice de eficiencia energética EEI entre 50 y 56, emisión de ruido aéreo entre 45 y 51 dBA. (material) | 1.000 | 2187.70 | 2187.70 |
| mo008 | h | Operario plomero. (mano de obra) | 0.478 | 32.15 | 15.37 |
| mo003 | h | Operario electricista. (mano de obra) | 0.205 | 32.15 | 6.59 |
| % | % | Herramientas | 2 % | 2209.66 | 44.19 |
|  |  | Costes directos |  |  | 2253.85 |
