# Banda protectora de PVC

- Propiedad del archivo: CYPE INGENIEROS, S.A.
- Formato: FIEBDC-3/2002
- Ámbito geográfico: Perú
- Divisa: PEN
- Costes indirectos: 3.00 %
- Gastos generales: 13.00 %
- Beneficio industrial: 6.00 %
- IVA: 18.00 %

## S Señalización y amoblamiento

### SD Protecciones

#### SDP Bandas protectoras de paramentos verticales

**SDP011** m Banda protectora de PVC.
Banda protectora de PVC, de 90 mm de anchura y 3,2 mm de espesor, de color amarillo, fijada mediante adhesivo de poliuretano y tornillos al paramento.
Incluye: Replanteo de los puntos de fijación. Fijación de la banda al paramento vertical.
Criterio de medición de proyecto: Longitud medida a ejes, según documentación gráfica de Proyecto.
Criterio de medición de obra: Se medirá, a ejes, la longitud realmente ejecutada según especificaciones de Proyecto.

| Código | Ud | Descripción | Rendimiento | Precio | Importe |
|---|---|---|---|---|---|
| mt53pdi010ab | m | Banda protectora de PVC, de 90 mm de anchura y 3,2 mm de espesor, de color amarillo, Euroclase B-s1, d0 de reacción al fuego. (material) | 1.050 | 52.86 | 55.50 |
| mt47adc110a | kg | Adhesivo especial de poliuretano bicomponente. (material) | 0.270 | 16.94 | 4.57 |
| mt12ppl016 | Ud | Tornillo autorroscante protegido contra la oxidación. (material) | 2.000 | 0.15 | 0.30 |
| mo011 | h | Operario de montaje. (mano de obra) | 0.131 | 32.15 | 4.21 |
| mo080 | h | Oficial de montaje. (mano de obra) | 0.131 | 21.72 | 2.85 |
| % | % | Herramientas | 2 % | 67.43 | 1.35 |
|  |  | Costes directos |  |  | 68.78 |
