# Banda protectora de PVC

- Propiedad del archivo: CYPE INGENIEROS, S.A.
- Formato: FIEBDC-3/2002
- Ámbito geográfico: Perú
- Divisa: PEN
- Costes indirectos: 3.00 %
- Gastos generales: 13.00 %
- Beneficio industrial: 6.00 %
- IVA: 18.00 %

## S Señalización y amoblamiento

### SD Protecciones

#### SDP Bandas protectoras de paramentos verticales

**SDP011** m Banda protectora de PVC.
Banda protectora de PVC, de 150 mm de anchura y 7 mm de espesor, de color gris, fijada mediante adhesivo de poliuretano al paramento.
Incluye: Replanteo. Fijación de la banda al paramento vertical.
Criterio de medición de proyecto: Longitud medida a ejes, según documentación gráfica de Proyecto.
Criterio de medición de obra: Se medirá, a ejes, la longitud realmente ejecutada según especificaciones de Proyecto.

| Código | Ud | Descripción | Rendimiento | Precio | Importe |
|---|---|---|---|---|---|
| mt53pdi010ca | m | Banda protectora de PVC, de 150 mm de anchura y 7 mm de espesor, de color gris, Euroclase B-s1, d0 de reacción al fuego. (material) | 1.050 | 87.95 | 92.35 |
| mt47adc110a | kg | Adhesivo especial de poliuretano bicomponente. (material) | 0.300 | 16.94 | 5.08 |
| mo011 | h | Operario de montaje. (mano de obra) | 0.066 | 32.15 | 2.12 |
| mo080 | h | Oficial de montaje. (mano de obra) | 0.066 | 21.72 | 1.43 |
| % | % | Herramientas | 2 % | 100.98 | 2.02 |
|  |  | Costes directos |  |  | 103.00 |
