# Escalera escamoteable

- Propiedad del archivo: CYPE INGENIEROS, S.A.
- Formato: FIEBDC-3/2002
- Ámbito geográfico: Perú
- Divisa: PEN
- Costes indirectos: 3.00 %
- Gastos generales: 13.00 %
- Beneficio industrial: 6.00 %
- IVA: 18.00 %

## S Señalización y amoblamiento

### SE Escaleras prefabricadas

#### SEE Escamoteables

**SEE010** Ud Escalera escamoteable.
Escalera escamoteable de madera, acabado barnizado, de 3 tramos, para salvar una altura entre plantas de 233 a 280 cm y para un hueco de 100x55 cm, de altura regulable, con peldaños antideslizantes de 8 cm de anchura, tarugos de goma, tapa interior, barra de apertura y cajón con aislamiento térmico incorporado, recibido con mortero de cemento, confeccionado en obra, dosificación 1:6. Totalmente montada.
Incluye: Replanteo y fijación del cajón. Colocación de la escalera y de la tapa. Sellado de las juntas con silicona neutra.
Criterio de medición de proyecto: Número de unidades previstas, según documentación gráfica de Proyecto.
Criterio de medición de obra: Se medirá el número de unidades realmente ejecutadas según especificaciones de Proyecto.

| Código | Ud | Descripción | Rendimiento | Precio | Importe |
|---|---|---|---|---|---|
| mt44efk020ea | Ud | Escalera escamoteable de madera, acabado barnizado, de 3 tramos, para salvar una altura entre plantas de 233 a 280 cm y para un hueco de 100x55 cm, de altura regulable, con peldaños antideslizantes de 8 cm de anchura, tarugos de goma, tapa interior, barra de apertura y cajón con aislamiento térmico incorporado para empotrar en soporte. (material) | 1.000 | 1519.19 | 1519.19 |
| mt08aaa010a | m³ | Agua. (material) | 0.022 | 4.66 | 0.10 |
| mt01arg005a | t | Arena de cantera, para mortero preparado en obra. (material) | 0.176 | 62.38 | 10.98 |
| mt08cem000b | kg | Cemento gris en sacos. (material) | 27.000 | 0.46 | 12.42 |
| mt15sja100 | Ud | Cartucho de fragua de silicona neutra. (material) | 1.000 | 14.65 | 14.65 |
| mq06hor010 | h | Mezcladora de concreto eléctrica con una capacidad de amasado de 160 l. (maquinaria) | 0.088 | 10.40 | 0.92 |
| op00ato010 |  | Atornillador. | 1.000 | 0.00 | 0.00 |
| op00tal010 |  | Taladro. | 1.000 | 0.00 | 0.00 |
| mo011 | h | Operario de montaje. (mano de obra) | 6.833 | 32.15 | 219.68 |
| mo080 | h | Oficial de montaje. (mano de obra) | 8.013 | 21.72 | 174.04 |
| % | % | Herramientas | 2 % | 1951.98 | 39.04 |
|  |  | Costes directos |  |  | 1991.02 |
