# Grifería temporizada para urinario

- Propiedad del archivo: CYPE INGENIEROS, S.A.
- Formato: FIEBDC-3/2002
- Ámbito geográfico: Perú
- Divisa: PEN
- Costes indirectos: 3.00 %
- Gastos generales: 13.00 %
- Beneficio industrial: 6.00 %
- IVA: 18.00 %

## S Señalización y amoblamiento

### SG Griferías

#### SGU Para urinarios

**SGU010** Ud Grifería temporizada para urinario.
Grifería temporizada, instalación empotrada formada por grifo de paso recto mural para urinario, con tiempo de flujo de 6 segundos, caudal de 9 l/min, con embellecedor embutido, para colocación empotrada. Incluso elementos de conexión.
Incluye: Replanteo. Colocación. Conexionado. Comprobación de su correcto funcionamiento.
Criterio de medición de proyecto: Número de unidades previstas, según documentación gráfica de Proyecto.
Criterio de medición de obra: Se medirá el número de unidades realmente colocadas según especificaciones de Proyecto.

| Código | Ud | Descripción | Rendimiento | Precio | Importe |
|---|---|---|---|---|---|
| mt31gmp310bka | Ud | Grifo de paso recto mural para urinario, con tiempo de flujo de 6 segundos, caudal de 9 l/min, con embellecedor embutido, para colocación empotrada; incluso elementos de conexión. (material) | 1.000 | 273.80 | 273.80 |
| mt37www010 | Ud | Material auxiliar para instalaciones sanitarias. (material) | 1.000 | 5.16 | 5.16 |
| mo008 | h | Operario plomero. (mano de obra) | 0.279 | 32.15 | 8.97 |
| % | % | Herramientas | 2 % | 287.93 | 5.76 |
|  |  | Costes directos |  |  | 293.69 |
