# Dispensador de aromas

- Propiedad del archivo: CYPE INGENIEROS, S.A.
- Formato: FIEBDC-3/2002
- Ámbito geográfico: Perú
- Divisa: PEN
- Costes indirectos: 3.00 %
- Gastos generales: 13.00 %
- Beneficio industrial: 6.00 %
- IVA: 18.00 %

## S Señalización y amoblamiento

### SM Baños

#### SMF Dispensadores ambientales

**SMF010** Ud Dispensador de aromas.
Dispensador ambiental electrónico, con pulsador on/off, led indicador de carga de aerosol, led indicador de batería y sensor de luz, de polipropileno blanco y azul, de 240x86x85 mm. Totalmente montado.
Incluye: Replanteo y trazado en el paramento de la situación del accesorio. Colocación y fijación de los accesorios de soporte.
Criterio de medición de proyecto: Número de unidades previstas, según documentación gráfica de Proyecto.
Criterio de medición de obra: Se medirá el número de unidades realmente colocadas según especificaciones de Proyecto.

| Código | Ud | Descripción | Rendimiento | Precio | Importe |
|---|---|---|---|---|---|
| mt31abn070a | Ud | Dispensador ambiental electrónico, con pulsador on/off, led indicador de carga de aerosol, led indicador de batería y sensor de luz, de polipropileno blanco y azul, de 240x86x85 mm. (material) | 1.000 | 207.74 | 207.74 |
| op00ato010 |  | Atornillador. | 1.000 | 0.00 | 0.00 |
| op00tal010 |  | Taladro. | 1.000 | 0.00 | 0.00 |
| mo107 | h | Oficial plomero. (mano de obra) | 0.210 | 21.82 | 4.58 |
| % | % | Herramientas | 2 % | 212.32 | 4.25 |
|  |  | Costes directos |  |  | 216.57 |
