# Fuente de agua refrigerada

- Propiedad del archivo: CYPE INGENIEROS, S.A.
- Formato: FIEBDC-3/2002
- Ámbito geográfico: Perú
- Divisa: PEN
- Costes indirectos: 3.00 %
- Gastos generales: 13.00 %
- Beneficio industrial: 6.00 %
- IVA: 18.00 %

## S Señalización y amoblamiento

### SM Baños

#### SMK Fuentes y surtidores de agua

**SMK020** Ud Fuente de agua refrigerada.
Fuente de agua fría, mural, de 415x310x305 mm, caudal de agua 30 litros/h, temperatura de salida del agua 10°C, regulable por termostato interior, con carcasa de de acero inoxidable, grifo rellena vasos y grifo surtidor con regulación de la altura de chorro, depósito de 2 litros de capacidad, diámetro de entrada de agua 3/8" de tomacorriente rápido, desagüe de 22 mm de diámetro, alimentación monofásica a 230 V, potencia total 170 kW, refrigerante R-134a, condensador con ventilación forzada, con llave de corte. Incluso conexión a la red de agua fría y a la red de evacuación existentes, conexión eléctrica y fijación al soporte. Totalmente instalada, conexionada, probada y en funcionamiento.
Incluye: Replanteo y trazado en el paramento soporte de la situación del aparato. Colocación, nivelación y fijación de los elementos de soporte. Nivelación, aplomado y colocación del aparato. Conexión a la red de agua fría y a la red de evacuación. Conexionado eléctrico.
Criterio de medición de proyecto: Número de unidades previstas, según documentación gráfica de Proyecto.
Criterio de medición de obra: Se medirá el número de unidades realmente colocadas según especificaciones de Proyecto.

| Código | Ud | Descripción | Rendimiento | Precio | Importe |
|---|---|---|---|---|---|
| mt30fue025a | Ud | Fuente de agua fría, mural, de 415x310x305 mm, caudal de agua 30 litros/h, temperatura de salida del agua 10°C, regulable por termostato interior, con carcasa de de acero inoxidable, grifo rellena vasos y grifo surtidor con regulación de la altura de chorro, depósito de 2 litros de capacidad, diámetro de entrada de agua 3/8" de tomacorriente rápido, desagüe de 22 mm de diámetro, alimentación monofásica a 230 V, potencia total 170 kW, refrigerante R-134a, condensador con ventilación forzada. (material) | 1.000 | 5448.08 | 5448.08 |
| mt37sve010a | Ud | Válvula de esfera de latón niquelado para roscar de 3/8". (material) | 1.000 | 15.37 | 15.37 |
| mt35aia010b | m | Tubo curvable de PVC, corrugado, de color negro, de 20 mm de diámetro nominal, para canalización empotrada en obra de albañilería (paredes y techos). Resistencia a la compresión 320 N, resistencia al impacto 1 julio, temperatura de trabajo -5°C hasta 60°C, con grado de protección IP545, no propagador de la llama. (material) | 1.500 | 2.12 | 3.18 |
| mt35cun020a | m | Cable unipolar H07Z1-K (AS), siendo su tensión asignada de 450/750 V, reacción al fuego clase Cca-s1a,d1,a1 según UNE-EN 50575, con conductor multifilar de cobre clase 5 (-K) de 1,5 mm² de sección, con aislamiento de compuesto termoplástico a base de poliolefina libre de halógenos con baja emisión de humos y gases corrosivos (Z1). (material) | 4.500 | 2.09 | 9.41 |
| op00ato010 |  | Atornillador. | 1.000 | 0.00 | 0.00 |
| op00tal010 |  | Taladro. | 1.000 | 0.00 | 0.00 |
| mo107 | h | Oficial plomero. (mano de obra) | 0.279 | 21.68 | 6.05 |
| mo102 | h | Oficial electricista. (mano de obra) | 0.140 | 21.68 | 3.04 |
| % | % | Herramientas | 2 % | 5485.13 | 109.70 |
|  |  | Costes directos |  |  | 5594.83 |
