# Banda táctil antideslizante de aluminio

- Propiedad del archivo: CYPE INGENIEROS, S.A.
- Formato: FIEBDC-3/2002
- Ámbito geográfico: Perú
- Divisa: PEN
- Costes indirectos: 3.00 %
- Gastos generales: 13.00 %
- Beneficio industrial: 6.00 %
- IVA: 18.00 %

## S Señalización y amoblamiento

### ST Sistemas para pavimentos táctiles

#### STA Bandas

**STA020** m Banda táctil antideslizante de aluminio.
Banda táctil antideslizante de aluminio anodizado, de 30 mm de anchura y 3 mm de altura, de color natural, fijada con adhesivo de poliuretano sobre el pavimento, mediante el uso de una plantilla.
Incluye: Replanteo y fijación de la plantilla al pavimento. Fijación de la banda táctil al pavimento.
Criterio de medición de proyecto: Longitud medida a ejes, según documentación gráfica de Proyecto.
Criterio de medición de obra: Se medirá, a ejes, la longitud realmente ejecutada según especificaciones de Proyecto.

| Código | Ud | Descripción | Rendimiento | Precio | Importe |
|---|---|---|---|---|---|
| mt47pta010a | m | Banda táctil antideslizante de aluminio anodizado, de 30 mm de anchura y 3 mm de altura, de color natural, para fijar con adhesivo sobre el pavimento. (material) | 1.050 | 26.83 | 28.17 |
| mt47adc110a | kg | Adhesivo especial de poliuretano bicomponente. (material) | 0.240 | 16.98 | 4.08 |
| mt47pta020 | m² | Plantilla reutilizable para montaje de pavimentos táctiles. (material) | 0.005 | 489.15 | 2.45 |
| mt27wav030 | m | Cinta de papel de 5 cm de anchura. (material) | 0.100 | 0.28 | 0.03 |
| mo080 | h | Oficial de montaje. (mano de obra) | 0.066 | 21.86 | 1.44 |
| % | % | Herramientas | 2 % | 36.17 | 0.72 |
|  |  | Costes directos |  |  | 36.89 |
